# Comporta antirretorno

- Propriedade do ficheiro: CYPE INGENIEROS, S.A.
- Formato: FIEBDC-3/2002
- Âmbito geográfico: Brasil
- Moeda: BRL
- Custos indiretos: 3.00 %
- Despesas gerais: 13.00 %
- Lucro: 6.00 %
- IVA: 17.00 %

## I Instalações

### IV Ventilação

#### IVM Ventilação mecânica

**IVM027** Un Comporta antirretorno.
Comporta antirretorno, de plástico, de 120 mm de diâmetro, para impedir a entrada de odores e correntes de ar e impedir fugas de aquecimento quando o extrator não funciona.
Inclui: Marcação. Colocação. Ligação dos dutos. Verificação do seu correto funcionamento.
Critério de medição de projeto: Número de unidades previstas, segundo documentação gráfica de Projeto.
Critério de quantitativos de obra: Medir-se-á o número de unidades realmente executadas segundo especificações de Projeto.

| Código | Un | Descrição | Rendimento | Preço | Importância |
|---|---|---|---|---|---|
| mt32exi040f | Un | Comporta antirretorno, de plástico, de 120 mm de diâmetro. (material) | 1.000 | 31.01 | 31.01 |
| mo011 | h | Montador. (mão de obra) | 0.282 | 40.91 | 11.54 |
| mo080 | h | Ajudante de montador. (mão de obra) | 0.282 | 30.23 | 8.52 |
| % | % | Custos diretos complementares | 2 % | 51.07 | 1.02 |
|  |  | Custos diretos |  |  | 52.09 |
