# Chapéu de ABS, para duto de saída de 125 mm de diâmetro exterior, acabamento liso, cor castanho, com rede de proteção, rufo de chumbo de 500x500 mm e pescoço de ligação ao duto com junta

- Propriedade do ficheiro: CYPE INGENIEROS, S.A.
- Formato: FIEBDC-3/2002
- Âmbito geográfico: Brasil
- Moeda: BRL
- Custos indiretos: 3.00 %
- Despesas gerais: 13.00 %
- Lucro: 6.00 %
- IVA: 17.00 %

## I Instalações

### IV Ventilação

#### IVM Ventilação mecânica para residências

**IVM060** Un Chapéu de ABS, para duto de saída de 125 mm de diâmetro exterior, acabamento liso, cor castanho, com rede de proteção, rufo de chumbo de 500x500 mm e pescoço de ligação ao duto com junta.
Chapéu de ABS, para duto de saída de 125 mm de diâmetro exterior, acabamento liso, cor castanho, com rede de proteção, rufo de chumbo de 500x500 mm e pescoço de ligação ao duto com junta.
Inclui: Marcação. Colocação.
Critério de medição de projeto: Número de unidades previstas, segundo documentação gráfica de Projeto.
Critério de quantitativos de obra: Medir-se-á o número de unidades realmente executadas segundo especificações de Projeto.

| Código | Un | Descrição | Rendimento | Preço | Importância |
|---|---|---|---|---|---|
| mt42cvc120b | Un | Chapéu de ABS, para duto de saída de 125 mm de diâmetro exterior, acabamento liso, cor castanho, com rede de proteção, rufo de chumbo de 500x500 mm e pescoço de ligação ao duto com junta. (material) | 1.000 | 285.61 | 285.61 |
| mo020 | h | Pedreiro. (mão de obra) | 0.169 | 24.01 | 4.06 |
| mo112 | h | Servente de pedreiro. (mão de obra) | 0.084 | 19.95 | 1.68 |
| % | % | Custos diretos complementares | 2 % | 291.35 | 5.83 |
|  |  | Custos diretos |  |  | 297.18 |
