# Chapéu contra a chuva de chapa galvanizada

- Propriedade do ficheiro: CYPE INGENIEROS, S.A.
- Formato: FIEBDC-3/2002
- Âmbito geográfico: Brasil
- Moeda: BRL
- Custos indiretos: 3.00 %
- Despesas gerais: 13.00 %
- Lucro: 6.00 %
- IVA: 17.00 %

## I Instalações

### IV Ventilação

#### IVM Ventilação mecânica para residências

**IVM060** Un Chapéu contra a chuva de chapa galvanizada, para duto de saída de 400 mm de diâmetro exterior em cobertura inclinada de telha, acabamento liso, com rede de proteção contra a entrada de folhas e pássaros, rufo de chumbo e pescoço de ligação ao duto.
Chapéu contra a chuva de chapa galvanizada, para duto de saída de 400 mm de diâmetro exterior em cobertura inclinada de telha, acabamento liso, com rede de proteção contra a entrada de folhas e pássaros, rufo de chumbo e pescoço de ligação ao duto.
Inclui: Marcação. Colocação.
Critério de medição de projeto: Número de unidades previstas, segundo documentação gráfica de Projeto.
Critério de quantitativos de obra: Medir-se-á o número de unidades realmente executadas segundo especificações de Projeto.

| Código | Un | Descrição | Rendimento | Preço | Importância |
|---|---|---|---|---|---|
| mt42svs270ph | Un | Chapéu contra a chuva de chapa galvanizada, para duto de saída de 400 mm de diâmetro exterior em cobertura inclinada de telha, acabamento liso, com rede de proteção contra a entrada de folhas e pássaros, rufo de chumbo e pescoço de ligação ao duto. (material) | 1.000 | 1213.69 | 1213.69 |
| mo020 | h | Pedreiro. (mão de obra) | 0.214 | 24.01 | 5.14 |
| mo112 | h | Servente de pedreiro. (mão de obra) | 0.107 | 19.95 | 2.13 |
| % | % | Custos diretos complementares | 2 % | 1220.96 | 24.42 |
|  |  | Custos diretos |  |  | 1245.38 |
