# Sistema geotérmico permutador de calor ar-terra

- Propriedade do ficheiro: CYPE INGENIEROS, S.A.
- Formato: FIEBDC-3/2002
- Âmbito geográfico: Brasil
- Moeda: BRL
- Custos indiretos: 3.00 %
- Despesas gerais: 13.00 %
- Lucro: 6.00 %
- IVA: 17.00 %

## I Instalações

### IV Ventilação

#### IVV Tubulação de admissão e extração para ventilação

**IVV500** Un Sistema geotérmico permutador de calor ar-terra.
Sistema geotérmico permutador de calor ar-terra para acoplar a um sistema de ventilação, formado por duto geotérmico permutador de calor ar-terra, de polietileno de alta densidade (PEAD/HDPE), de 200 mm de diâmetro, de 35 m de comprimento, colocado sobre camada ou leito de areia de 10 cm de espessura, devidamente compactada e nivelada com compactador (tipo sapo) de condução manual, enchimento lateral compactando até metade do diâmetro do tubo e posterior enchimento com a mesma areia até 10 cm por cima da geratriz superior do duto, admissão de ar exterior, de aço galvanizado, de 300x300x800 mm, grelha mural de alumínio, de 165x165 mm, kit de ponto de inspeção, para interior, com sifão de 315 mm de diâmetro e 600 mm de altura e kit de controle automático de admissão de ar. Inclusive acessórios e peças especiais.
Critérios considerados na determinação do preço da unidade de obra: O preço não inclui a remoção do piso existente, a escavação, o enchimento principal nem a reposição posterior do piso.
Inclui: Marcação do traçado do duto. Eliminação das terras soltas do fundo da escavação. Descarga da areia no fundo da vala. Colocação de tubos, acessórios e peças especiais. Montagem, ligação e verificação do seu correto funcionamento. Execução do enchimento envolvente.
Critério de medição de projeto: Número de unidades previstas, segundo documentação gráfica de Projeto.
Critério de quantitativos de obra: Medir-se-á o número de unidades realmente executadas segundo especificações de Projeto.

| Código | Un | Descrição | Rendimento | Preço | Importância |
|---|---|---|---|---|---|
| mt01ara010 | m³ | Areia de 0 a 5 mm de diâmetro, limpa. (material) | 5.200 | 40.28 | 209.46 |
| mt42sig010a | m | Duto geotérmico permutador de calor ar-terra, de polietileno de alta densidade (PEAD/HDPE), de 200 mm de diâmetro, de parede dupla, a exterior corrugada e a interior lisa, rigidez anelar nominal 8 kN/m², fornecido em rolos de 35 m de comprimento. (material) | 35.000 | 301.82 | 10563.70 |
| mt42sig020a | Un | Admissão de ar exterior, de aço galvanizado, de 300x300x800 mm, com ligação para duto de 200 mm de diâmetro, filtro tipo G4, grelha e chapéu com dobradiças para aceder ao filtro. (material) | 1.000 | 3586.05 | 3586.05 |
| mt42sig030a | Un | Grelha mural de alumínio, de 165x165 mm, com união telescópica de 125 mm de diâmetro. (material) | 1.000 | 224.13 | 224.13 |
| mt42sig040a | Un | Kit de ponto de inspeção, para interior, com sifão de 315 mm de diâmetro e 600 mm de altura, com tampa estanque, junta, anel de fixação, abraçadeiras e conexão passa-muros. (material) | 1.000 | 1981.42 | 1981.42 |
| mt42sig050a | Un | Kit de controle automático de admissão de ar, formado por um registo motorizado (regulador de vazão de ar) e dois termostatos instalados no exterior para o controle do registo. (material) | 1.000 | 3521.08 | 3521.08 |
| mo008 | h | Encanador. (mão de obra) | 8.692 | 40.02 | 347.85 |
| mo107 | h | Ajudante de encanador. (mão de obra) | 4.346 | 34.41 | 149.55 |
| mo011 | h | Montador. (mão de obra) | 2.483 | 40.02 | 99.37 |
| mo080 | h | Ajudante de montador. (mão de obra) | 1.242 | 27.19 | 33.77 |
| % | % | Custos diretos complementares | 2 % | 20716.38 | 414.33 |
|  |  | Custos diretos |  |  | 21130.71 |
