# Armário modular pré-fabricado, para embutir

- Propriedade do ficheiro: CYPE INGENIEROS, S.A.
- Formato: FIEBDC-3/2002
- Âmbito geográfico: Brasil
- Moeda: BRL
- Custos indiretos: 3.00 %
- Despesas gerais: 13.00 %
- Lucro: 6.00 %
- IVA: 17.00 %

## L Esquadrias, vidros e proteções solares

### LA Armários

#### LAF Modulares, de madeira

**LAF010** Un Armário modular pré-fabricado, para embutir.
Armário modular pré-fabricado, embutido, de duas folhas de abrir de 250x70x60 cm, de painel aglomerado revestido com papel melamínico, de 16 mm de espessura, nos lados, teto, base e armário superior, e de 10 mm de espessura no fundo; porta com folha de 19 mm de espessura e bordas desta com lâmina de 1,4 mm de PVC. Inclusive contramarco, dormentes de madeira para apoio da base do armário, painel de madeira para base do armário, módulos coluna e prateleiras de divisão no armário superior, molduras em MDF plastificadas, guarnição, soco e outras ferragens, adesivo de reação de poliuretano, para colagem de madeira e espuma de poliuretano para enchimento da folga entre contramarco e armário.
Inclui: Colocação do contramarco. Colocação dos dormentes. Fixação da base de apoio aos dormentes. Montagem de todos os elementos componentes do armário modular. Alojamento e calçamento do armário no contramarco. Fixação do armário ao contramarco. Ajuste final. Enchimento da folga entre contramarco e armário com espuma de poliuretano. Colocação de acessórios.
Critério de medição de projeto: Número de unidades previstas, segundo documentação gráfica de Projeto.
Critério de quantitativos de obra: Medir-se-á o número de unidades realmente executadas segundo especificações de Projeto.

| Código | Un | Descrição | Rendimento | Preço | Importância |
|---|---|---|---|---|---|
| mt18mva040 | kg | Adesivo de reação de poliuretano, para colagem de madeira. (material) | 0.300 | 9.90 | 2.97 |
| mt22eap010Db | Un | Armário modular pré-fabricado, para embutir, de duas folhas de abrir de 250x70x60 cm, de painel aglomerado revestido com papel melamínico, de 16 mm de espessura, nos lados, teto, base e armário superior, e de 10 mm de espessura no fundo; porta com folha de 19 mm de espessura e bordas desta com lâmina de 1,4 mm de PVC; barras de pendurar de alumínio estriado com resistência à dobragem, cor dourado, com suportes laterais de igual cor; dobradiças retas com acabamento cromado (4 unidades por porta) e puxadores de cor dourada para portas de abrir, com contramarco, dormentes de madeira para apoio da base do armário, painel de madeira para base do armário, módulos coluna e prateleiras de divisão no armário superior, molduras em MDF plastificadas, guarnição, soco e outras ferragens. (material) | 1.000 | 326.69 | 326.69 |
| mt22www040 | Un | Aerossol de 750 ml de espuma adesiva auto-expansível, elástica, de poliuretano monocomponente, de 25 kg/m³ de densidade, condutibilidade térmica 0,0345 W/(mK), 135% de expansão, alongamento até à ruptura 45% e 7 N/cm² de resistência à tração, estável de -40°C a 90°C; para aplicar com pistola. (material) | 0.100 | 22.99 | 2.30 |
| op00cla010 |  | Pregador pneumático pneumática. | 1.000 | 0.00 | 0.00 |
| op00gra010 |  | Grampeador. | 1.000 | 0.00 | 0.00 |
| op00sie010 |  | Serra tico-tico. | 1.000 | 0.00 | 0.00 |
| op00ato010 |  | Parafusadeira. | 1.000 | 0.00 | 0.00 |
| op00tro010 |  | Cortadora de disco para bancada. | 1.000 | 0.00 | 0.00 |
| mo017 | h | Carpinteiro. (mão de obra) | 1.799 | 31.94 | 57.46 |
| mo058 | h | Ajudante de carpinteiro. (mão de obra) | 0.899 | 30.09 | 27.05 |
| % | % | Custos diretos complementares | 2 % | 416.47 | 8.33 |
|  |  | Custos diretos |  |  | 424.80 |
