# Porta de entrada de aço galvanizado de uma folha, de 92x210 cm, lisa, pintada de cor branca, fechadura de alta segurança com um ponto de fecho e quatro pinos de travamento

- Propriedade do ficheiro: CYPE INGENIEROS, S.A.
- Formato: FIEBDC-3/2002
- Âmbito geográfico: Brasil
- Custos indiretos: 3.00 %
- Despesas gerais: 13.00 %
- Lucro: 6.00 %
- IVA: 17.00 %

## L Esquadrias, vidros e proteções solares

### LP Portas

#### LPA De aço

**LPA100** Un Porta de entrada de aço galvanizado de uma folha, de 92x210 cm, lisa, pintada de cor branca, fechadura de alta segurança com um ponto de fecho e quatro pinos de travamento.
Fornecimento e colocação de porta de entrada de uma folha, de 92x210 cm, lisa, pintada de cor branca, formada por duas chapas de aço galvanizado de 1 mm de espessura com câmara intermediária preenchida com poliuretano, sobre marco de aço galvanizado com ganchos de ancoragem à obra, com fechadura de alta segurança com um ponto de fecho e quatro pinos de travamento, visor, puxadores de aço inoxidável e dobradiças de segurança de aço com regulação, vedação perimetral de juntas através de um cordão de silicone neutro. Elaborada em oficina, com ajuste e fixação em obra. Totalmente montada e testada.
Inclui: Colocação da porta. Ajuste final da folha. Vedação de juntas perimetrais.
Critério de medição de projeto: Número de unidades previstas, segundo documentação gráfica de Projeto.
Critério de quantitativos de obra: Medir-se-á o número de unidades realmente executadas segundo especificações de Projeto.

| Código | Un | Descrição | Rendimento | Preço | Importância |
|---|---|---|---|---|---|
| mt26pec020la | Un | Porta de entrada de uma folha, de 92x210 cm, lisa, pintada de cor branca, formada por duas chapas de aço galvanizado de 1 mm de espessura com câmara intermediária preenchida com poliuretano, sobre marco de aço galvanizado com ganchos de ancoragem à obra, com fechadura de alta segurança com um ponto de fecho e quatro pinos de travamento, visor, puxadores de aço inoxidável e dobradiças de segurança de aço com regulação. (material) | 1.000 | 416.12 | 416.12 |
| mt15sja100 | Un | Cartucho de pasta de silicone neutro. (material) | 0.200 | 3.18 | 0.64 |
| op00ato010 |  | Parafusadeira. | 1.000 | 0.00 | 0.00 |
| mo020 | h | Pedreiro. (mão de obra) | 0.645 | 18.71 | 12.07 |
| mo113 | h | Auxiliar de serviços gerais. (mão de obra) | 0.645 | 12.05 | 7.77 |
| mo018 | h | Serralheiro. (mão de obra) | 0.915 | 17.90 | 16.38 |
| mo059 | h | Ajudante de serralheiro. (mão de obra) | 0.915 | 14.51 | 13.28 |
| % | % | Custos diretos complementares | 2 % | 466.26 | 9.33 |
|  |  | Custos diretos |  |  | 475.59 |
