# Estrutura para porta de correr de uma folha colocada em parede de alvenaria

- Propriedade do ficheiro: CYPE INGENIEROS, S.A.
- Formato: FIEBDC-3/2002
- Âmbito geográfico: Brasil
- Custos indiretos: 3.00 %
- Despesas gerais: 13.00 %
- Lucro: 6.00 %
- IVA: 17.00 %

## L Esquadrias, vidros e proteções solares

### LP Portas

#### LPM De madeira

**LPM020** Un Estrutura para porta de correr de uma folha colocada em parede de alvenaria, com uma espessura total, incluindo o acabamento, de 12,5 cm, composta por um caixilho metálico de aço zincado, preparado para alojar um pano de porta de 100x210 cm com espessura máxima de 3,5 cm e peso máximo de 80 kg, e uma malha metálica.
Fornecimento e colocação de estrutura para porta de correr de uma folha colocada em parede de alvenaria, com uma espessura total, incluindo o acabamento, de 12,5 cm, composta por um caixilho metálico de aço zincado, preparado para alojar um pano de porta de 100x210 cm com espessura máxima de 3,5 cm e peso máximo de 80 kg, e uma malha metálica, de maior altura e largura que o caixilho, para melhorar a ligação da estrutura à parede. Totalmente montado.
Inclui: Montagem e colocação do caixilho com os distanciadores nos seus alojamentos. Nivelamento e fixação à parede com pontos de argamassa ou gesso. Fixação sobre o piso através de aparafusamento. Enchimento das juntas. Colocação da malha metálica. Fixação da malha ao caixilho através de clipes.
Critério de medição de projeto: Número de unidades previstas, segundo documentação gráfica de Projeto.
Critério de quantitativos de obra: Medir-se-á o número de unidades realmente executadas segundo especificações de Projeto.

| Código | Un | Descrição | Rendimento | Preço | Importância |
|---|---|---|---|---|---|
| mt22amc010e | Un | Estrutura para porta de correr de uma folha colocada em parede de alvenaria, com uma espessura total, incluindo o acabamento, de 12,5 cm, composta por um caixilho metálico de aço zincado, preparado para alojar um pano de porta de 100x210 cm com espessura máxima de 3,5 cm e peso máximo de 80 kg, e uma malha metálica, de maior altura e largura que o caixilho, para melhorar a ligação da estrutura à parede. Inclusive trilho metálico, roldanas de nylon e pino guia. (material) | 1.000 | 293.36 | 293.36 |
| mo020 | h | Pedreiro. (mão de obra) | 1.295 | 18.71 | 24.23 |
| mo077 | h | Ajudante de pedreiro. (mão de obra) | 1.295 | 14.77 | 19.13 |
| % | % | Custos diretos complementares | 2 % | 336.72 | 6.73 |
|  |  | Custos diretos |  |  | 343.45 |
