# Porta industrial empilhável de abertura rápida

- Propriedade do ficheiro: CYPE INGENIEROS, S.A.
- Formato: FIEBDC-3/2002
- Âmbito geográfico: Brasil
- Custos indiretos: 3.00 %
- Despesas gerais: 13.00 %
- Lucro: 6.00 %
- IVA: 17.00 %

## L Esquadrias, vidros e proteções solares

### LP Portas

#### LPP Industriais

**LPP020** m² Porta industrial empilhável de abertura rápida, de entre 3 e 3,5 m de altura máxima, formada por lona de PVC, marco e estrutura de aço galvanizado, quadro de manobra, botão pulsador, fotocélula de segurança e mecanismos, fixada através de aparafusamento em concreto.
Fornecimento e montagem de porta industrial empilhável de abertura rápida, de entre 3 e 3,5 m de altura máxima, formada por lona de PVC, marco e estrutura de aço galvanizado, quadro de manobra, botão pulsador, fotocélula de segurança e mecanismos, fixada através de aparafusamento em concreto. Incluindo limpeza prévia do suporte, ligação elétrica, colocação em funcionamento segundo instruções do fabricante, ajuste e fixação em obra. Totalmente montada e testada.
Inclui: Limpeza e preparação da superfície suporte. Marcação. Colocação e ancoragem do marco com a estrutura de aço. Montagem da porta. Instalação dos mecanismos. Ligação elétrica. Ajuste e fixação da porta. Colocação em funcionamento.
Critério de medição de projeto: Número de unidades previstas, segundo documentação gráfica de Projeto.
Critério de quantitativos de obra: Medir-se-á o número de unidades realmente executadas segundo especificações de Projeto.

| Código | Un | Descrição | Rendimento | Preço | Importância |
|---|---|---|---|---|---|
| mt26pes020a | m² | Porta industrial empilhável de abertura rápida, de entre 3 e 3,5 m de altura máxima, formada por lona de PVC, marco e estrutura de aço galvanizado, quadro de manobra, botão pulsador, fotocélula de segurança e mecanismos. (material) | 1.000 | 202.22 | 202.22 |
| mo011 | h | Montador. (mão de obra) | 0.759 | 21.19 | 16.08 |
| mo080 | h | Ajudante de montador. (mão de obra) | 0.759 | 14.77 | 11.21 |
| % | % | Custos diretos complementares | 2 % | 229.51 | 4.59 |
|  |  | Custos diretos |  |  | 234.10 |
