# Porta acústica interior de uma folha de abrir

- Propriedade do ficheiro: CYPE INGENIEROS, S.A.
- Formato: FIEBDC-3/2002
- Âmbito geográfico: Brasil
- Custos indiretos: 3.00 %
- Despesas gerais: 13.00 %
- Lucro: 6.00 %
- IVA: 17.00 %

## L Esquadrias, vidros e proteções solares

### LP Portas

#### LPS Acústicas

**LPS010** Un Porta acústica interior de uma folha de abrir, formada por duas chapas de aço, de 700x2000 mm de vão e altura de passagem e 50 mm de espessura, lacadas em cor a escolher, com reforços interiores longitudinais, entre os que se coloca um composto isolante multicamada, absorvente acústico, com isolamento a sons de condução aérea de 44 dBA.
Fornecimento e colocação de porta acústica interior de uma folha de abrir, formada por duas chapas de aço, de 700x2000 mm de vão e altura de passagem e 50 mm de espessura, lacadas em cor a escolher, com reforços interiores longitudinais, entre os que se coloca um composto isolante multicamada, absorvente acústico, com isolamento a sons de condução aérea de 44 dBA; inclusive marco metálico, vedante de neoprene para junta perimetral de estanqueidade, duas dobradiças e puxador de fecho de pressão. Elaborada em oficina, com ajuste e fixação em obra. Totalmente montada e testada.
Inclui: Marcação de pontos de fixação e aprumo do marco. Fixação do marco ao paramento. Vedação de juntas perimetrais. Colocação da folha. Colocação de ferragens de fecho e acessórios.
Critério de medição de projeto: Número de unidades previstas, segundo documentação gráfica de Projeto.
Critério de quantitativos de obra: Medir-se-á o número de unidades realmente executadas segundo especificações de Projeto.

| Código | Un | Descrição | Rendimento | Preço | Importância |
|---|---|---|---|---|---|
| mt26pac010a | Un | Porta acústica interior de uma folha de abrir, formada por duas chapas de aço, de 700x2000 mm de vão e altura de passagem e 50 mm de espessura, lacadas em cor a escolher, com reforços interiores longitudinais, entre os que se coloca um composto isolante multicamada, absorvente acústico, com isolamento a sons de condução aérea de 44 dBA; inclusive marco metálico, vedante de neoprene para junta perimetral de estanqueidade, duas dobradiças e puxador de fecho de pressão. (material) | 1.000 | 612.63 | 612.63 |
| op00ato010 |  | Parafusadeira. | 1.000 | 0.00 | 0.00 |
| mo020 | h | Pedreiro. (mão de obra) | 0.646 | 18.71 | 12.09 |
| mo077 | h | Ajudante de pedreiro. (mão de obra) | 0.646 | 14.77 | 9.54 |
| % | % | Custos diretos complementares | 2 % | 634.26 | 12.69 |
|  |  | Custos diretos |  |  | 646.95 |
