# Isolamento térmico sob laje, com argamassa projetada

- Propriedade do ficheiro: CYPE INGENIEROS, S.A.
- Formato: FIEBDC-3/2002
- Âmbito geográfico: Brasil
- Moeda: BRL
- Custos indiretos: 3.00 %
- Despesas gerais: 13.00 %
- Lucro: 6.00 %
- IVA: 17.00 %

## N Isolamentos e impermeabilizações

### NA Isolamentos térmicos

#### NAD Lajes

**NAD020** m² Isolamento térmico sob laje, com argamassa projetada.
Isolamento térmico sob laje, com argamassa de lã de rocha, isolante térmico e acústico, aplicada mecanicamente.
Inclui: Proteção dos elementos da envolvente que possam ser afetados durante os trabalhos de projeção do isolamento. Aplicação da argamassa termo-isolante.
Critério de medição de projeto: Superfície medida segundo documentação gráfica de Projeto.
Critério de quantitativos de obra: Medir-se-á a superfície realmente executada segundo especificações de Projeto.

| Código | Un | Descrição | Rendimento | Preço | Importância |
|---|---|---|---|---|---|
| mt16lri025b | kg | Argamassa de lã de rocha, isolante térmico e acústico, composta por lã de rocha, cimento e aditivos, para aplicar através de projeção mecânica. (material) | 6.300 | 15.27 | 96.20 |
| mq08mpa030 | h | Maquinaria para projeção de produtos isolantes. (equipamento) | 0.238 | 62.82 | 14.95 |
| mo030 | h | Aplicador de produtos isolantes. (mão de obra) | 0.114 | 32.24 | 3.68 |
| mo068 | h | Ajudante de aplicador de produtos isolantes. (mão de obra) | 0.114 | 30.23 | 3.45 |
| % | % | Custos diretos complementares | 2 % | 118.28 | 2.37 |
|  |  | Custos diretos |  |  | 120.65 |
