# Isolamento térmico sob laje

- Propriedade do ficheiro: CYPE INGENIEROS, S.A.
- Formato: FIEBDC-3/2002
- Âmbito geográfico: Brasil
- Moeda: BRL
- Custos indiretos: 3.00 %
- Despesas gerais: 13.00 %
- Lucro: 6.00 %
- IVA: 17.00 %

## N Isolamentos e impermeabilizações

### NA Isolamentos térmicos

#### NAD Sob lajes

**NAD030** m² Isolamento térmico sob laje, formado por placa de aglomerado de cortiça expandida, de 50 mm de espessura, cor preto, resistência térmica 1,25 m²K/W, condutibilidade térmica 0,036 W/(mK), fixado mecanicamente.
Fornecimento e colocação de isolamento térmico sob laje, formado por placa de aglomerado de cortiça expandida, de 50 mm de espessura, cor preto, resistência térmica 1,25 m²K/W, condutibilidade térmica 0,036 W/(mK), fixado mecanicamente. Inclusive parte proporcional de cortes, fixações e limpeza.
Inclui: Corte e preparação do isolamento. Colocação do isolamento.
Critério de medição de projeto: Superfície medida segundo documentação gráfica de Projeto.
Critério de quantitativos de obra: Medir-se-á a superfície realmente executada segundo especificações de Projeto.

| Código | Un | Descrição | Rendimento | Preço | Importância |
|---|---|---|---|---|---|
| mt16acg010da | m² | Placa de aglomerado de cortiça expandida, de 50 mm de espessura, cor preto, resistência térmica 1,25 m²K/W, condutibilidade térmica 0,036 W/(mK), Euroclasse E de reação ao fogo, de aplicação como isolante térmico e acústico. (material) | 1.050 | 76.65 | 80.48 |
| mt16aaa020lg | Un | Fixação mecânica para painéis isolantes de aglomerado de cortiça expandida, colocados diretamente sobre a superfície suporte. (material) | 3.000 | 0.92 | 2.76 |
| mo054 | h | Montador de isolamentos. (mão de obra) | 0.131 | 29.02 | 3.80 |
| mo101 | h | Ajudante de montador de isolamentos. (mão de obra) | 0.131 | 19.96 | 2.61 |
| % | % | Custos diretos complementares | 2 % | 89.65 | 1.79 |
|  |  | Custos diretos |  |  | 91.44 |
