# Isolamento térmico em paredes exteriores duplas de alvenaria

- Propriedade do ficheiro: CYPE INGENIEROS, S.A.
- Formato: FIEBDC-3/2002
- Âmbito geográfico: Brasil
- Moeda: BRL
- Custos indiretos: 3.00 %
- Despesas gerais: 13.00 %
- Lucro: 6.00 %
- IVA: 17.00 %

## N Isolamentos e impermeabilizações

### NA Isolamentos térmicos

#### NAE Injeção e insuflação em caixas de ar

**NAE030** m² Isolamento térmico em paredes exteriores duplas de alvenaria, preenchendo o interior da caixa de ar de 110 mm de espessura média, por insuflação, desde o exterior, de nódulos de lã de vidro, não aptos como suporte nutritivo para o desenvolvimento de fungos nem bactérias, densidade 50 kg/m³ e condutibilidade térmica 0,035 W/(mK).
Isolamento térmico em paredes exteriores duplas de alvenaria, preenchendo o interior da caixa de ar de 110 mm de espessura média, por insuflação, desde o exterior, de nódulos de lã de vidro, não aptos como suporte nutritivo para o desenvolvimento de fungos nem bactérias, densidade 50 kg/m³ e condutibilidade térmica 0,035 W/(mK).
Inclui: Inspeção endoscópica da caixa de ar. Realização de furos no paramento. Proteção dos elementos da envolvente que podem ser afetados durante os trabalhos de insuflação. Insuflação do isolamento. Tapamento dos furos. Limpeza final.
Critério de medição de projeto: Superfície medida segundo documentação gráfica de Projeto.
Critério de quantitativos de obra: Medir-se-á a superfície realmente executada segundo especificações de Projeto.

| Código | Un | Descrição | Rendimento | Preço | Importância |
|---|---|---|---|---|---|
| mt16lvi100r | kg | Nódulos de lã de vidro não aptos como suporte nutritivo para o desenvolvimento de fungos nem bactérias, densidade 50 kg/m³ e condutibilidade térmica 0,035 W/(mK), Euroclasse A1 de reação ao fogo, capacidade de absorção de água a curto prazo <=1 kg/m², calor específico 800 J/kgK e fator de resistência à difusão do vapor de água 1; para enchimento de câmaras por insuflação. (material) | 5.425 | 8.83 | 47.90 |
| mt09moe080a | kg | Argamassa de cimento, cor cinza, composto de cimento, inertes selecionados e aditivos, resistência à compressão de 3 a 7,5 N/mm², absorção de água por capilaridade menor de 0,2 kg/m² min½. (material) | 0.600 | 0.45 | 0.27 |
| mq08mpa010 | h | Maquinaria para insuflação de isolamento em caixas de ar. (equipamento) | 0.112 | 36.61 | 4.10 |
| op00tal010 |  | Furadeira. | 1.000 | 0.00 | 0.00 |
| mo030 | h | Aplicador de produtos isolantes. (mão de obra) | 0.207 | 23.85 | 4.94 |
| mo068 | h | Ajudante de aplicador de produtos isolantes. (mão de obra) | 0.207 | 20.48 | 4.24 |
| % | % | Custos diretos complementares | 2 % | 61.45 | 1.23 |
|  |  | Custos diretos |  |  | 62.68 |
