# Isolamento térmico horizontal de radier, com vidro celular

- Propriedade do ficheiro: CYPE INGENIEROS, S.A.
- Formato: FIEBDC-3/2002
- Âmbito geográfico: Brasil
- Moeda: BRL
- Custos indiretos: 3.00 %
- Despesas gerais: 13.00 %
- Lucro: 6.00 %
- IVA: 17.00 %

## N Isolamentos e impermeabilizações

### NA Isolamentos térmicos

#### NAI Fundações

**NAI010** m² Isolamento térmico horizontal de radier, com vidro celular.
Isolamento térmico horizontal de radier, formado por painel de vidro celular, de 600x450 mm e 70 mm de espessura, resistência à compressão >= 1600 kPa, resistência térmica 0,51 m²K/W, condutibilidade térmica 0,036 W/(mK) e Euroclasse A1 de reação ao fogo; colocado topo a topo na base do radier, sobre o terreno; preparado para a impermeabilização posterior da laje de concreto. Inclusive adesivo betuminoso para a vedação de juntas.
Inclui: Limpeza e preparação da superfície suporte. Implantação e corte do isolamento. Colocação do isolamento sobre o terreno. Vedação de juntas.
Critério de medição de projeto: Superfície medida segundo documentação gráfica de Projeto.
Critério de quantitativos de obra: Medir-se-á a superfície realmente executada segundo especificações de Projeto.

| Código | Un | Descrição | Rendimento | Preço | Importância |
|---|---|---|---|---|---|
| mt14adg010a | kg | Adesivo betuminoso, formado por uma solução de betume asfáltico modificado e cargas minerais em base solvente, de aplicação a frio. (material) | 0.480 | 86.13 | 41.34 |
| mt16pvi030ga | m² | Painel de vidro celular, de 600x450 mm e 70 mm de espessura, resistência à compressão >= 1600 kPa, resistência térmica 0,51 m²K/W, condutibilidade térmica 0,036 W/(mK) e Euroclasse A1 de reação ao fogo; para colocar diretamente sobre o terreno. (material) | 1.050 | 476.81 | 500.65 |
| mo054 | h | Montador de isolamentos. (mão de obra) | 0.171 | 33.54 | 5.74 |
| mo101 | h | Ajudante de montador de isolamentos. (mão de obra) | 0.171 | 27.93 | 4.78 |
| % | % | Custos diretos complementares | 2 % | 552.51 | 11.05 |
|  |  | Custos diretos |  |  | 563.56 |
