# Prancha anti-vibração de borracha, de 380x380x12 mm e 3,0 kg/cm² de carga máxima à compressão

- Propriedade do ficheiro: CYPE INGENIEROS, S.A.
- Formato: FIEBDC-3/2002
- Âmbito geográfico: Brasil
- Custos indiretos: 3.00 %
- Despesas gerais: 13.00 %
- Lucro: 6.00 %
- IVA: 17.00 %

## N Isolamentos e impermeabilizações

### NA Isolamentos térmicos

#### NAI Amortecedores e elementos anti-vibração

**NAI020** Un Prancha anti-vibração de borracha, de 380x380x12 mm e 3,0 kg/cm² de carga máxima à compressão.
Fornecimento e colocação de prancha anti-vibração de borracha, de 380x380x12 mm e 3,0 kg/cm² de carga máxima à compressão. Totalmente montada.
Inclui: Marcação. Colocação da prancha anti-vibração.
Critério de medição de projeto: Número de unidades previstas, segundo documentação gráfica de Projeto.
Critério de quantitativos de obra: Medir-se-á o número de unidades realmente executadas segundo especificações de Projeto.

| Código | Un | Descrição | Rendimento | Preço | Importância |
|---|---|---|---|---|---|
| mt42www100e | Un | Prancha anti-vibração de borracha, de 380x380x12 mm e 3 kg/cm² de carga máxima à compressão. (material) | 1.000 | 14.58 | 14.58 |
| mo054 | h | Montador de isolamentos. (mão de obra) | 0.123 | 3.49 | 0.43 |
| mo101 | h | Ajudante de montador de isolamentos. (mão de obra) | 0.123 | 2.49 | 0.31 |
| % | % | Custos diretos complementares | 2 % | 15.32 | 0.31 |
|  |  | Custos diretos |  |  | 15.63 |
