# Amortecedor metálico de 2 molas, de 200x82x127 mm e 600 kg de carga máxima, encostado ao piso, bancada ou estrutura

- Propriedade do ficheiro: CYPE INGENIEROS, S.A.
- Formato: FIEBDC-3/2002
- Âmbito geográfico: Brasil
- Custos indiretos: 3.00 %
- Despesas gerais: 13.00 %
- Lucro: 6.00 %
- IVA: 17.00 %

## N Isolamentos e impermeabilizações

### NA Isolamentos térmicos

#### NAI Amortecedores e elementos anti-vibração

**NAI030** Un Amortecedor metálico de 2 molas, de 200x82x127 mm e 600 kg de carga máxima, encostado ao piso, bancada ou estrutura.
Fornecimento e colocação de amortecedor metálico de 2 molas, de 200x82x127 mm, de 257 kg de carga mínima e 600 kg de carga máxima, formado por 2 mola de aço de alta resistência acabamento com tinta epóxi cor azul, caçoletas metálicas coladas através de duplo sistema de segurança por varetas internas e massa viscoelástica, peças internas de polietileno e base metálica em ambos os extremos com orifícios abertos, encostado ao piso, bancada ou estrutura. Incluindo acessórios de montagem. Totalmente montado.
Inclui: Marcação. Colocação do amortecedor.
Critério de medição de projeto: Número de unidades previstas, segundo documentação gráfica de Projeto.
Critério de quantitativos de obra: Medir-se-á o número de unidades realmente executadas segundo especificações de Projeto.

| Código | Un | Descrição | Rendimento | Preço | Importância |
|---|---|---|---|---|---|
| mt42www120ada | Un | Amortecedor metálico de 2 molas, de 200x82x127 mm, de 257 kg de carga mínima e 600 kg de carga máxima, formado por 2 mola de aço de alta resistência acabamento com tinta epóxi cor azul, caçoletas metálicas coladas através de duplo sistema de segurança por varetas internas e massa viscoelástica, peças internas de polietileno e base metálica em ambos os extremos com orifícios abertos, para encostar a piso, bancada ou estrutura. (material) | 1.000 | 61.32 | 61.32 |
| mo011 | h | Montador. (mão de obra) | 0.135 | 3.49 | 0.47 |
| mo080 | h | Ajudante de montador. (mão de obra) | 0.135 | 2.49 | 0.34 |
| % | % | Custos diretos complementares | 2 % | 62.13 | 1.24 |
|  |  | Custos diretos |  |  | 63.37 |
