# Isolamento térmico de testas de laje e pilares embutidos na espessura da fachada

- Propriedade do ficheiro: CYPE INGENIEROS, S.A.
- Formato: FIEBDC-3/2002
- Âmbito geográfico: Brasil
- Moeda: BRL
- Custos indiretos: 3.00 %
- Despesas gerais: 13.00 %
- Lucro: 6.00 %
- IVA: 17.00 %

## N Isolamentos e impermeabilizações

### NA Isolamentos térmicos

#### NAJ Pontes térmicas

**NAJ010** m² Isolamento térmico de testas de laje e pilares embutidos na espessura da fachada, formado por painel rígido de poliestireno extrudido, de superfície rugosa estriada e borda lateral macho-fêmea e reta, de 40 mm de espessura, resistência à compressão >= 500 kPa, cravagem nas fôrmas da estrutura antes da concretagem.
Fornecimento e colocação de isolamento térmico de testas de laje e pilares embutidos na espessura da fachada, formado por painel rígido de poliestireno extrudido, de superfície rugosa estriada e borda lateral macho-fêmea e reta, de 40 mm de espessura, resistência à compressão >= 500 kPa, resistência térmica 1,2 m²K/W, condutibilidade térmica 0,034 W/(mK). Inclusive parte proporcional de cortes e cravagem do isolamento às fôrmas da estrutura a concretar, com pontas metálicas de cabeça chata.
Inclui: Preparação e corte do isolamento. Fixação do isolamento às fôrmas.
Critério de medição de projeto: Superfície medida segundo documentação gráfica de Projeto.
Critério de quantitativos de obra: Medir-se-á a superfície realmente executada segundo especificações de Projeto.

| Código | Un | Descrição | Rendimento | Preço | Importância |
|---|---|---|---|---|---|
| mt16pxa010eb | m² | Painel rígido de poliestireno extrudido, de superfície rugosa estriada e borda lateral macho-fêmea e reta, de 40 mm de espessura, resistência à compressão >= 500 kPa, resistência térmica 1,2 m²K/W, condutibilidade térmica 0,034 W/(mK), Euroclasse E de reação ao fogo, com código de designação XPS-EN 13164-T1-CS(10/Y)500-DLT(2)5-DS(TH)-WL(T)0,7-WD(V)3-FT2. (material) | 1.050 | 19.76 | 20.75 |
| mt08var070 | kg | Pontas metálicas de cabeça larga. (material) | 0.150 | 4.18 | 0.63 |
| mo054 | h | Montador de isolamentos. (mão de obra) | 0.195 | 29.02 | 5.66 |
| mo101 | h | Ajudante de montador de isolamentos. (mão de obra) | 0.195 | 19.96 | 3.89 |
| % | % | Custos diretos complementares | 2 % | 30.93 | 0.62 |
|  |  | Custos diretos |  |  | 31.55 |
