# Isolamentos e impermeabilizações

- Propriedade do ficheiro: CYPE INGENIEROS, S.A.
- Formato: FIEBDC-3/2002
- Âmbito geográfico: Brasil
- Custos indiretos: 3.00 %
- Despesas gerais: 13.00 %
- Lucro: 6.00 %
- IVA: 17.00 %

## N Isolamentos e impermeabilizações

### NA Isolamentos térmicos

#### NAL Pisos flutuantes

**NAL010** m² Isolamento termo-acústico de pisos flutuantes, formado por painel rígido de lã mineral, não revestido, de 90 mm de espessura, resistência térmica 2,55 m²K/W, condutibilidade térmica 0,035 W/(mK), coberto com filme de polietileno de 0,2 mm de espessura, preparado para receber um contrapiso de argamassa ou concreto (não incluída neste preço).
Fornecimento e colocação de isolamento termo-acústico de pisos flutuantes, formado por painel rígido de lã mineral, não revestido, de 90 mm de espessura, resistência térmica 2,55 m²K/W, condutibilidade térmica 0,035 W/(mK), preparado para receber um contrapiso de argamassa ou concreto (não incluída neste preço), depositado sobre o suporte e dispostos em triângulo e sem separações entre os painéis, proteção prévia do isolamento com filme de polietileno de 0,2 mm de espessura. Inclusive parte proporcional de preparação da superfície suporte, cortes, dessolidarização perimetral executada com o mesmo material isolante e vedação de juntas do filme de polietileno protetor do isolamento com fita adesiva.
Inclui: Limpeza e preparação da superfície suporte. Corte e preparação do isolamento. Colocação do isolamento sobre a laje. Colocação do filme de polietileno.
Critério de medição de projeto: Superfície medida segundo documentação gráfica de Projeto.
Critério de quantitativos de obra: Medir-se-á a superfície realmente executada segundo especificações de Projeto.

| Código | Un | Descrição | Rendimento | Preço | Importância |
|---|---|---|---|---|---|
| mt16lra010g | m² | Painel rígido de lã mineral, não revestido, de 90 mm de espessura, resistência térmica 2,55 m²K/W, condutibilidade térmica 0,035 W/(mK). (material) | 1.100 | 24.94 | 27.43 |
| mt17poa010d | m² | Filme de polietileno de 0,2 mm de espessura e 184 g/m² de massa superficial. (material) | 1.100 | 0.38 | 0.42 |
| mt16aaa030 | m | Fita autocolante para vedação de juntas. (material) | 0.250 | 0.30 | 0.08 |
| mo054 | h | Montador de isolamentos. (mão de obra) | 0.097 | 25.14 | 2.44 |
| mo101 | h | Ajudante de montador de isolamentos. (mão de obra) | 0.097 | 17.24 | 1.67 |
| % | % | Custos diretos complementares | 2 % | 32.04 | 0.64 |
|  |  | Custos diretos |  |  | 32.68 |

| Código | Un | Descrição | Preço |
|---|---|---|---|
| mo004 | h | Montador de instalações de calefação. (mão de obra) | 21.19 |
| mo103 | h | Ajudante de montador de instalações de calefação. (mão de obra) | 16.17 |
