# Isolamento acústico a sons de percussão de pavimentos flutuantes formado por lâmina de espuma de polietileno de alta densidade de 3 mm de espessura

- Propriedade do ficheiro: CYPE INGENIEROS, S.A.
- Formato: FIEBDC-3/2002
- Âmbito geográfico: Brasil
- Custos indiretos: 3.00 %
- Despesas gerais: 13.00 %
- Lucro: 6.00 %
- IVA: 17.00 %

## N Isolamentos e impermeabilizações

### NA Isolamentos

#### NAL Pisos flutuantes

**NAL020** m² Isolamento acústico a sons de percussão de pavimentos flutuantes formado por lâmina de espuma de polietileno de alta densidade de 3 mm de espessura, preparado para receber uma base de argamassa ou concreto (não incluída neste preço).
Fornecimento e colocação de isolamento acústico a sons de percussão em pavimentos flutuantes formado por lâmina de espuma de polietileno de alta densidade de 3 mm de espessura, preparado para receber uma base de argamassa ou concreto (não incluída neste preço). Incluindo parte proporcional de preparação da superfície suporte, cortes, dessolidarização perimetral executada com o mesmo material isolante, e vedação de juntas com fita autocolante.
Inclui: Limpeza e preparação da superfície suporte. Preparação do isolamento. Colocação do isolamento sobre a laje.
Critério de medição de projeto: Superfície medida segundo documentação gráfica de Projeto.
Critério de quantitativos de obra: Medir-se-á a superfície realmente executada segundo especificações de Projeto.

| Código | Un | Descrição | Rendimento | Preço | Importância |
|---|---|---|---|---|---|
| mt17poa011a | m² | Lâmina de espuma de polietileno de alta densidade de 3 mm de espessura. (material) | 1.200 | 0.56 | 0.67 |
| mt16aaa030 | m | Fita autocolante para vedação de juntas. (material) | 0.400 | 0.34 | 0.14 |
| mo054 | h | Oficial de 1ª montador de isolamentos. (mão de obra) | 0.061 | 4.37 | 0.27 |
| mo101 | h | Ajudante de montador de isolamentos. (mão de obra) | 0.061 | 3.11 | 0.19 |
| % | % | Custos diretos complementares | 2 % | 1.27 | 0.03 |
|  |  | Custos diretos |  |  | 1.30 |
