# Isolamento térmico de pisos flutuantes, com placas de nódulos de poliestireno

- Propriedade do ficheiro: CYPE INGENIEROS, S.A.
- Formato: FIEBDC-3/2002
- Âmbito geográfico: Brasil
- Moeda: BRL
- Custos indiretos: 3.00 %
- Despesas gerais: 13.00 %
- Lucro: 6.00 %
- IVA: 17.00 %

## N Isolamentos e impermeabilizações

### NA Isolamentos térmicos

#### NAL Pisos flutuantes

**NAL035** m² Isolamento térmico de pisos flutuantes, com placas de nódulos de poliestireno.
Isolamento térmico de pisos flutuantes formado por, placa de nódulos, de poliestireno expandido (EPS), 75,5x106 cm.
Inclui: Limpeza e preparação da superfície suporte. Implantação e corte do isolamento. Colocação do isolamento e dos seus complementos.
Critério de medição de projeto: Superfície medida segundo documentação gráfica de Projeto.
Critério de quantitativos de obra: Medir-se-á a superfície realmente executada segundo especificações de Projeto.

| Código | Un | Descrição | Rendimento | Preço | Importância |
|---|---|---|---|---|---|
| mt17sch010a | m² | Placa de nódulos, de poliestireno expandido (EPS), 75,5x106 cm, para tubo de 16 mm de diâmetro, espaçamento do tubo múltiplo de 7,5 cm, união entre placas através de encaixe macho-fêmea, adequada para contrapisos de argamassa de cimento convencional. (material) | 1.000 | 127.32 | 127.32 |
| mo054 | h | Montador de isolamentos. (mão de obra) | 0.046 | 33.54 | 1.54 |
| mo101 | h | Ajudante de montador de isolamentos. (mão de obra) | 0.046 | 27.93 | 1.28 |
| % | % | Custos diretos complementares | 2 % | 130.14 | 2.60 |
|  |  | Custos diretos |  |  | 132.74 |
