# Isolamento térmico de pisos flutuantes formado por placa de nódulos, de poliestireno expandido (EPS), recoberta com tela de polietileno de cor laranja, 75,5x106 cm

- Propriedade do ficheiro: CYPE INGENIEROS, S.A.
- Formato: FIEBDC-3/2002
- Âmbito geográfico: Brasil
- Moeda: BRL
- Custos indiretos: 3.00 %
- Despesas gerais: 13.00 %
- Lucro: 6.00 %
- IVA: 17.00 %

## N Isolamentos e impermeabilizações

### NA Isolamentos térmicos

#### NAL Pisos flutuantes

**NAL035** m² Isolamento térmico de pisos flutuantes formado por placa de nódulos, de poliestireno expandido (EPS), recoberta com tela de polietileno de cor laranja, 75,5x106 cm.
Isolamento térmico de pisos flutuantes formado por placa de nódulos, de poliestireno expandido (EPS), recoberta com tela de polietileno de cor laranja, 75,5x106 cm.
Inclui: Limpeza e preparação da superfície suporte. Implantação e corte do isolamento. Colocação do isolamento e dos seus complementos.
Critério de medição de projeto: Superfície medida segundo documentação gráfica de Projeto.
Critério de quantitativos de obra: Medir-se-á a superfície realmente executada segundo especificações de Projeto.

| Código | Un | Descrição | Rendimento | Preço | Importância |
|---|---|---|---|---|---|
| mt17sch020a | m² | Placa de nódulos, de poliestireno expandido (EPS), recoberta com tela de polietileno de cor laranja, 75,5x106 cm, para tubo de 16 mm de diâmetro, passagem do tubo múltipla de 7,5 cm, união entre placas através de ligação macho-fêmea, adequada para contrapisos de argamassa autonivelante. (material) | 1.000 | 73.23 | 73.23 |
| mo054 | h | Montador de isolamentos. (mão de obra) | 0.046 | 27.47 | 1.26 |
| mo101 | h | Ajudante de montador de isolamentos. (mão de obra) | 0.046 | 18.75 | 0.86 |
| % | % | Custos diretos complementares | 2 % | 75.35 | 1.51 |
|  |  | Custos diretos |  |  | 76.86 |
