# Isolamento multicamada a sons aéreos e de percussão de pavimentos flutuantes

- Propriedade do ficheiro: CYPE INGENIEROS, S.A.
- Formato: FIEBDC-3/2002
- Âmbito geográfico: Brasil
- Custos indiretos: 3.00 %
- Despesas gerais: 13.00 %
- Lucro: 6.00 %
- IVA: 17.00 %

## N Isolamentos e impermeabilizações

### NA Isolamentos

#### NAL Pisos flutuantes

**NAL040** m² Isolamento multicamada a sons aéreos e de percussão de pavimentos flutuantes, formado por lâmina de borracha sintética EPDM que tenha aderida a uma das suas faces uma lâmina de polietileno reticulado de elevada resistência à compressão e uma fliselina aderida à face de borracha, de 5,5 mm de espessura, preparado para receber uma camada base de argamassa ou concreto (não incluída neste preço).
Fornecimento e colocação de isolamento multicamada a sons aéreos e de percussão de pavimentos flutuantes, formado por lâmina de borracha sintética EPDM que tenha aderida a uma das suas faces uma lâmina de polietileno reticulado de elevada resistência à compressão e uma fliselina aderida à face de borracha, de 5,5 mm de espessura, preparado para receber uma base de argamassa ou concreto (não incluída neste preço). Incluindo parte proporcional de preparação da superfície suporte, cortes, e dessolidarização perimetral executada com o mesmo produto.
Inclui: Limpeza e preparação da superfície suporte. Preparação do isolamento. Colocação do isolamento sobre a laje.
Critério de medição de projeto: Superfície medida segundo documentação gráfica de Projeto.
Critério de quantitativos de obra: Medir-se-á a superfície realmente executada segundo especificações de Projeto.

| Código | Un | Descrição | Rendimento | Preço | Importância |
|---|---|---|---|---|---|
| mt16ppt020a | m² | Complexo formado por uma lâmina de borracha sintética EPDM que tenha aderida a uma das suas faces uma lâmina de polietileno reticulado de elevada resistência à compressão e uma fliselina aderida à face de borracha, de 5,5 mm de espessura. (material) | 1.200 | 7.76 | 9.31 |
| mt16aaa030 | m | Fita autocolante para vedação de juntas. (material) | 0.400 | 0.34 | 0.14 |
| mo054 | h | Oficial de 1ª montador de isolamentos. (mão de obra) | 0.098 | 4.37 | 0.43 |
| mo101 | h | Ajudante de montador de isolamentos. (mão de obra) | 0.098 | 3.11 | 0.30 |
| % | % | Custos diretos complementares | 2 % | 10.18 | 0.20 |
|  |  | Custos diretos |  |  | 10.38 |
