# Isolamento térmico de pisos flutuantes

- Propriedade do ficheiro: CYPE INGENIEROS, S.A.
- Formato: FIEBDC-3/2002
- Âmbito geográfico: Brasil
- Moeda: BRL
- Custos indiretos: 3.00 %
- Despesas gerais: 13.00 %
- Lucro: 6.00 %
- IVA: 17.00 %

## N Isolamentos e impermeabilizações

### NA Isolamentos térmicos

#### NAL Pisos flutuantes

**NAL050** m² Isolamento térmico de pisos flutuantes, formado por painel rígido de poliestireno extrudido, de superfície lisa e borda lateral reta, de 30 mm de espessura, resistência à compressão >= 300 kPa, resistência térmica 0,9 m²K/W, condutibilidade térmica 0,034 W/(mK), colocado topo a topo, simplesmente apoiado, coberto com filme de polietileno de 0,2 mm de espessura e dessolidarização perimetral executada com o mesmo material isolante, preparado para receber um contrapiso de argamassa ou concreto. Inclusive fita autocolante para vedação de juntas.
Isolamento térmico de pisos flutuantes, formado por painel rígido de poliestireno extrudido, de superfície lisa e borda lateral reta, de 30 mm de espessura, resistência à compressão >= 300 kPa, resistência térmica 0,9 m²K/W, condutibilidade térmica 0,034 W/(mK), colocado topo a topo, simplesmente apoiado, coberto com filme de polietileno de 0,2 mm de espessura e dessolidarização perimetral executada com o mesmo material isolante, preparado para receber um contrapiso de argamassa ou concreto. Inclusive fita autocolante para vedação de juntas.
Inclui: Limpeza e preparação da superfície suporte. Implantação e corte do isolamento. Colocação do isolamento. Colocação do filme de polietileno. Vedação de juntas do filme de polietileno.
Critério de medição de projeto: Superfície medida segundo documentação gráfica de Projeto.
Critério de quantitativos de obra: Medir-se-á a superfície realmente executada segundo especificações de Projeto.

| Código | Un | Descrição | Rendimento | Preço | Importância |
|---|---|---|---|---|---|
| mt16pxa010fa | m² | Painel rígido de poliestireno extrudido, de superfície lisa e borda lateral reta, de 30 mm de espessura, resistência à compressão >= 300 kPa, resistência térmica 0,9 m²K/W, condutibilidade térmica 0,034 W/(mK), Euroclasse E de reação ao fogo, com código de designação XPS-EN 13164-T2-CS(10/Y)300-DS(70,90)-DLT(2)5-CC(2/1,5/50)125-WL(T)0,7-WD(V)3-FTCD1. (material) | 1.050 | 8.84 | 9.28 |
| mt16png010d | m² | Filme de polietileno de 0,2 mm de espessura e 184 g/m² de massa superficial. (material) | 1.050 | 1.73 | 1.82 |
| mt16aaa030 | m | Fita autocolante para vedação de juntas. (material) | 0.400 | 1.26 | 0.50 |
| mo054 | h | Montador de isolamentos. (mão de obra) | 0.091 | 27.47 | 2.50 |
| mo101 | h | Ajudante de montador de isolamentos. (mão de obra) | 0.091 | 18.75 | 1.71 |
| % | % | Custos diretos complementares | 2 % | 15.81 | 0.32 |
|  |  | Custos diretos |  |  | 16.13 |
