# Isolamento termo-acústico sob pisos de madeira e laminados, com lãs minerais

- Propriedade do ficheiro: CYPE INGENIEROS, S.A.
- Formato: FIEBDC-3/2002
- Âmbito geográfico: Brasil
- Moeda: BRL
- Custos indiretos: 3.00 %
- Despesas gerais: 13.00 %
- Lucro: 6.00 %
- IVA: 17.00 %

## N Isolamentos e impermeabilizações

### NA Isolamentos térmicos

#### NAM Pisos de madeira e laminados

**NAM010** m² Isolamento termo-acústico sob pisos de madeira e laminados, com lãs minerais.
Isolamento termo-acústico sob pisos de madeira e laminados, formado por painel rígido de lã mineral, não revestido, de 20 mm de espessura, resistência térmica >= 0,55 m²K/W, condutibilidade térmica 0,036 W/(mK), colocado topo a topo, simplesmente apoiado, coberto com filme de polietileno de 0,2 mm de espessura e dessolidarização perimetral executada com o mesmo material isolante, preparado para receber diretamente o piso de madeira ou laminado. Inclusive fita autocolante para vedação de juntas.
Inclui: Limpeza e preparação da superfície suporte. Implantação e corte do isolamento. Colocação do isolamento. Colocação do filme de polietileno. Vedação de juntas do filme de polietileno.
Critério de medição de projeto: Superfície medida segundo documentação gráfica de Projeto.
Critério de quantitativos de obra: Medir-se-á a superfície realmente executada segundo especificações de Projeto.

| Código | Un | Descrição | Rendimento | Preço | Importância |
|---|---|---|---|---|---|
| mt16lra050k | m² | Painel rígido de lã mineral, não revestido, de 20 mm de espessura, resistência térmica >= 0,55 m²K/W, condutibilidade térmica 0,036 W/(mK), Euroclasse A2-s1, d0 de reação ao fogo, e fator de resistência à difusão do vapor de água 1. (material) | 1.100 | 45.80 | 50.38 |
| mt16png010d | m² | Filme de polietileno de 0,2 mm de espessura e 184 g/m² de massa superficial. (material) | 1.100 | 2.74 | 3.01 |
| mt16aaa030 | m | Fita autocolante para vedação de juntas. (material) | 0.250 | 2.01 | 0.50 |
| mo054 | h | Montador de isolamentos. (mão de obra) | 0.137 | 33.54 | 4.59 |
| mo101 | h | Ajudante de montador de isolamentos. (mão de obra) | 0.137 | 27.93 | 3.83 |
| % | % | Custos diretos complementares | 2 % | 62.31 | 1.25 |
|  |  | Custos diretos |  |  | 63.56 |
