# Isolamento em revestimento interior direto de placas (não incluídas neste preço) coladas sobre a sua superfície

- Propriedade do ficheiro: CYPE INGENIEROS, S.A.
- Formato: FIEBDC-3/2002
- Âmbito geográfico: Brasil
- Custos indiretos: 3.00 %
- Despesas gerais: 13.00 %
- Lucro: 6.00 %
- IVA: 17.00 %

## N Isolamentos e impermeabilizações

### NA Isolamentos térmicos

#### NAO Revestimentos internos

**NAO010** m² Isolamento em revestimento interior direto de placas (não incluídas neste preço) coladas sobre a sua superfície, formado por painel rígido de poliestireno extrudido, de superfície lisa e borda lateral macho-fêmea, de 40 mm de espessura, resistência à compressão >= 300 kPa, fixado mecanicamente ao suporte.
Fornecimento e colocação de isolamento entre a face interior de um pano exterior de fachada ou uma parede interior e o revestimento direto de placas (não incluído neste preço) colado sobre a superfície do isolamento, formado por painel rígido de poliestireno extrudido, de superfície lisa e borda lateral macho-fêmea, de 40 mm de espessura, resistência à compressão >= 300 kPa, resistência térmica 1,2 m²K/W, condutibilidade térmica 0,034 W/(mK), fixado mecanicamente ao suporte. Inclusive parte proporcional de cortes, fixações e limpeza.
Inclui: Corte e preparação do isolamento. Colocação do isolamento sobre o paramento.
Critério de medição de projeto: Superfície medida segundo documentação gráfica de Projeto.
Critério de quantitativos de obra: Medir-se-á a superfície realmente executada segundo especificações de Projeto.

| Código | Un | Descrição | Rendimento | Preço | Importância |
|---|---|---|---|---|---|
| mt16pxc010ed | m² | Painel rígido de poliestireno extrudido, de superfície lisa e borda lateral macho-fêmea, de 40 mm de espessura, resistência à compressão >= 300 kPa, resistência térmica 1,2 m²K/W, condutibilidade térmica 0,034 W/(mK), Euroclasse E de reação ao fogo, com código de designação XPS-EN 13164-T1-CS(10/Y)300-DLT(2)5-DS(TH)-WL(T)0,7. (material) | 1.050 | 3.94 | 4.14 |
| mt16aaa020ia | Un | Fixação mecânica para painéis isolantes de poliestireno extrudido, colocados diretamente sobre a superfície suporte. (material) | 6.000 | 0.13 | 0.78 |
| mo054 | h | Montador de isolamentos. (mão de obra) | 0.122 | 25.14 | 3.07 |
| mo101 | h | Ajudante de montador de isolamentos. (mão de obra) | 0.122 | 17.24 | 2.10 |
| % | % | Custos diretos complementares | 2 % | 10.09 | 0.20 |
|  |  | Custos diretos |  |  | 10.29 |
