# Isolamento em revestimento interior realizado através do sistema Schlüter-KERDI-BOARD "SCHLUTER SYSTEMS"

- Propriedade do ficheiro: CYPE INGENIEROS, S.A.
- Formato: FIEBDC-3/2002
- Âmbito geográfico: Brasil
- Custos indiretos: 3.00 %
- Despesas gerais: 13.00 %
- Lucro: 6.00 %
- IVA: 17.00 %

## N Isolamentos e impermeabilizações

### NA Isolamentos

#### NAO Revestimentos internos

**NAO100** m² Isolamento em revestimento interior realizado através do sistema Schlüter-KERDI-BOARD "SCHLUTER SYSTEMS", formado por painel de espuma rígida extrudida, Schlüter-KERDI-BOARD "SCHLUTER SYSTEMS", de 2600 mm de comprimento e 5 mm de espessura, fixado com cimento cola em camada fina espalhado com desempenadeira dentada.
Formação de isolamento em revestimento interior realizado através do sistema Schlüter-KERDI-BOARD "SCHLUTER SYSTEMS", formado por painel de espuma rígida extrudida, Schlüter-KERDI-BOARD "SCHLUTER SYSTEMS", de 2600 mm de comprimento, 625 mm de largura e 5 mm de espessura, revestido em ambas as faces com uma camada de reforço especial sem cimento e um geotêxtil, fixado com cimento cola em camada fina espalhado com desempenadeira dentada. Incluindo parte proporcional de limpeza e preparação da superfície, e massa adesiva elástica monocomponente Schlüter-KERDI-FIX. Preparado para a posterior colocação do revestimento final.
Inclui: Limpeza e preparação da superfície na qual será fixado o isolamento. Marcação. Colocação do isolamento. Tratamento de ligações, juntas e pontos singulares.
Critério de medição de projeto: Superfície medida segundo documentação gráfica de Projeto.
Critério de quantitativos de obra: Medir-se-á a superfície realmente executada segundo especificações de Projeto.

| Código | Un | Descrição | Rendimento | Preço | Importância |
|---|---|---|---|---|---|
| mt09mcr021g | kg | Cimento cola normal, C1, cor cinza. (material) | 3.000 | 0.23 | 0.69 |
| mt15res070a | Un | Cartucho de massa adesiva elástica monocomponente, Schlüter-KERDI-FIX "SCHLÜTER-SYSTEMS", à base de polímeros híbridos neutros (MS), de 290 ml, cor cinza ou branco acabamento brilhante. (material) | 0.010 | 20.24 | 0.20 |
| mt15res400a | m² | Painel de espuma rígida extrudida, Schlüter-KERDI-BOARD "SCHLUTER SYSTEMS", de 2600 mm de comprimento, 625 mm de largura e 5 mm de espessura, revestido em ambas as faces com uma camada de reforço especial sem cimento e um geotêxtil. (material) | 1.050 | 32.01 | 33.61 |
| mo054 | h | Oficial de 1ª montador de isolamentos. (mão de obra) | 0.183 | 4.37 | 0.80 |
| mo101 | h | Ajudante de montador de isolamentos. (mão de obra) | 0.092 | 3.11 | 0.29 |
| % | % | Custos diretos complementares | 2 % | 35.59 | 0.71 |
|  |  | Custos diretos |  |  | 36.30 |
