# Isolamento térmico pelo interior de coberturas inclinadas sobre espaço não habitável

- Propriedade do ficheiro: CYPE INGENIEROS, S.A.
- Formato: FIEBDC-3/2002
- Âmbito geográfico: Brasil
- Moeda: BRL
- Custos indiretos: 3.00 %
- Despesas gerais: 13.00 %
- Lucro: 6.00 %
- IVA: 17.00 %

## N Isolamentos e impermeabilizações

### NA Isolamentos térmicos

#### NAQ Coberturas

**NAQ030** m² Isolamento térmico pelo interior de coberturas inclinadas sobre espaço não habitável, formado por espuma rígida de poliuretano projetado "in loco", densidade mínima 60 kg/m³, espessura média mínima 50 mm.
Isolamento térmico pelo interior de coberturas inclinadas sobre espaço não habitável, formado por espuma rígida de poliuretano projetado "in loco", densidade mínima 60 kg/m³, espessura média mínima 50 mm.
Inclui: Limpeza da superfície superior da laje. Colocação do isolamento.
Critério de medição de projeto: Superfície medida segundo documentação gráfica de Projeto.
Critério de quantitativos de obra: Medir-se-á a superfície realmente executada segundo especificações de Projeto.

| Código | Un | Descrição | Rendimento | Preço | Importância |
|---|---|---|---|---|---|
| mt16poc010C | m² | Espuma rígida de poliuretano projetado "in loco", densidade mínima 60 kg/m³, espessura média mínima 50 mm, aplicado em coberturas inclinadas. (material) | 1.100 | 52.47 | 57.72 |
| mq08mpa030 | h | Maquinaria para projeção de produtos isolantes. (equipamento) | 0.117 | 42.94 | 5.02 |
| mo030 | h | Aplicador de produtos isolantes. (mão de obra) | 0.187 | 23.85 | 4.46 |
| mo068 | h | Ajudante de aplicador de produtos isolantes. (mão de obra) | 0.187 | 20.48 | 3.83 |
| % | % | Custos diretos complementares | 2 % | 71.03 | 1.42 |
|  |  | Custos diretos |  |  | 72.45 |
