# Isolamento térmico pelo interior de coberturas inclinadas sobre espaço não habitável, formado por isolamento térmico refletivo, fixado sobre ripas de madeira de 40x60 mm com grampos de aço inoxidável

- Propriedade do ficheiro: CYPE INGENIEROS, S.A.
- Formato: FIEBDC-3/2002
- Âmbito geográfico: Brasil
- Moeda: BRL
- Custos indiretos: 3.00 %
- Despesas gerais: 13.00 %
- Lucro: 6.00 %
- IVA: 17.00 %

## N Isolamentos e impermeabilizações

### NA Isolamentos térmicos

#### NAQ Coberturas

**NAQ030** m² Isolamento térmico pelo interior de coberturas inclinadas sobre espaço não habitável, formado por isolamento térmico refletivo, fixado sobre ripas de madeira de 40x60 mm com grampos de aço inoxidável.
Fornecimento e colocação de isolamento térmico pelo interior de coberturas inclinadas sobre espaço não habitável, formado por sistema de isolamento térmico refletivo, composto de núcleo isolante de espuma de polietileno, revestido com uma lâmina de alumínio em cada face e provido de una malha de aderência em uma das suas faces, de 12 mm de espessura, com uma densidade nominal de 29,17 kg/m³, uma resistência térmica de 3,5 m²K/W e uma condutibilidade térmica de 0,029 W/(mK), fixado sobre ripas de madeira de 40x60 mm com grampos de aço inoxidável, e vedação de emendas com fita adesiva de alumínio. Inclusive cortes e limpeza.
Inclui: Limpeza da superfície superior da laje. Colocação das ripas de madeira inferiores. Corte, ajuste e fixação do isolamento. Colocação das ripas de madeira superiores.
Critério de medição de projeto: Superfície medida segundo documentação gráfica de Projeto.
Critério de quantitativos de obra: Medir-se-á a superfície realmente executada segundo especificações de Projeto.

| Código | Un | Descrição | Rendimento | Preço | Importância |
|---|---|---|---|---|---|
| mt16arg010a | m² | Isolamento térmico refletivo, composto de núcleo isolante de espuma de polietileno, revestido com uma lâmina de alumínio em cada face e provido de una malha de aderência em uma das suas faces, de 12 mm de espessura, com uma densidade nominal de 29,17 kg/m³, uma resistência térmica de 3,5 m²K/W e uma condutibilidade térmica de 0,029 W/(mK), fornecido em rolos de 1,60x12,50 m. (material) | 1.100 | 51.84 | 57.02 |
| mt42www020 | m | Fita de alumínio de 50 microns de espessura e 65 mm de largura à base de resinas acrílicas. (material) | 1.000 | 0.86 | 0.86 |
| mt13blw155b | m | Ripa de madeira de pinho, com umidade inferior a 15%, de 40x60 mm. (material) | 1.400 | 3.06 | 4.28 |
| mt16aaa070 | Un | Agrafo de aço inoxidável, de 14 mm. (material) | 2.000 | 1.61 | 3.22 |
| mt13blw131 | Un | Parafuso para fixação de ripa. (material) | 4.000 | 0.31 | 1.24 |
| mo054 | h | Montador de isolamentos. (mão de obra) | 0.159 | 30.04 | 4.78 |
| mo101 | h | Ajudante de montador de isolamentos. (mão de obra) | 0.159 | 20.69 | 3.29 |
| % | % | Custos diretos complementares | 2 % | 74.69 | 1.49 |
|  |  | Custos diretos |  |  | 76.18 |
