# Isolamento acústico sobre forro formado por painel semi-rígido de lã mineral, não revestido, de 60 mm de espessura

- Propriedade do ficheiro: CYPE INGENIEROS, S.A.
- Formato: FIEBDC-3/2002
- Âmbito geográfico: Brasil
- Custos indiretos: 3.00 %
- Despesas gerais: 13.00 %
- Lucro: 6.00 %
- IVA: 17.00 %

## N Isolamentos e impermeabilizações

### NA Isolamentos térmicos

#### NAT Forros

**NAT010** m² Isolamento acústico sobre forro formado por painel semi-rígido de lã mineral, não revestido, de 60 mm de espessura.
Fornecimento e colocação de isolamento acústico sobre forro de placas, formado por painel semi-rígido de lã mineral, não revestido, de 60 mm de espessura, resistência térmica 1,7 m²K/W, condutibilidade térmica 0,035 W/(mK). Incluindo parte proporcional de cortes do isolamento.
Inclui: Corte, ajuste e colocação do isolamento.
Critério de medição de projeto: Superfície medida entre paramentos, segundo documentação gráfica de Projeto, sem descontar aberturas para instalações.
Critério de quantitativos de obra: Medir-se-á a superfície realmente executada segundo especificações de Projeto, sem descontar aberturas para instalações.

| Código | Un | Descrição | Rendimento | Preço | Importância |
|---|---|---|---|---|---|
| mt16lra020da | m² | Painel semi-rígido de lã mineral, não revestido, de 60 mm de espessura, resistência térmica 1,7 m²K/W, condutibilidade térmica 0,035 W/(mK). (material) | 1.050 | 7.07 | 7.42 |
| mo054 | h | Montador de isolamentos. (mão de obra) | 0.086 | 3.49 | 0.30 |
| mo101 | h | Ajudante de montador de isolamentos. (mão de obra) | 0.086 | 2.49 | 0.21 |
| % | % | Custos diretos complementares | 2 % | 7.93 | 0.16 |
|  |  | Custos diretos |  |  | 8.09 |
