# Isolamento acústico sobre forro formado por filtro de fibras têxteis de algodão, aglomeradas com resinas termoendurecíveis, espessura 20 mm, recoberto com um véu de poliéster numa das suas faces

- Propriedade do ficheiro: CYPE INGENIEROS, S.A.
- Formato: FIEBDC-3/2002
- Âmbito geográfico: Brasil
- Custos indiretos: 3.00 %
- Despesas gerais: 13.00 %
- Lucro: 6.00 %
- IVA: 17.00 %

## N Isolamentos e impermeabilizações

### NA Isolamentos

#### NAT Tetos falsos

**NAT020** m² Isolamento acústico sobre forro formado por filtro de fibras têxteis de algodão, aglomeradas com resinas termoendurecíveis, espessura 20 mm, recoberto com um véu de poliéster numa das suas faces.
Fornecimento e colocação de isolamento acústico sobre forro de placas, formado por filtro de fibras têxteis de algodão, aglomeradas com resinas termoendurecíveis, espessura 20 mm, recoberto com um véu de poliéster numa das suas faces. Incluindo parte proporcional de cortes do isolamento.
Inclui: Corte, ajuste e colocação do isolamento.
Critério de medição de projeto: Superfície medida entre paramentos, segundo documentação gráfica de Projeto, sem descontar aberturas para instalações.
Critério de quantitativos de obra: Medir-se-á a superfície realmente executada segundo especificações de Projeto, sem descontar aberturas para instalações.

| Código | Un | Descrição | Rendimento | Preço | Importância |
|---|---|---|---|---|---|
| mt16ppt040a | m² | Filtro de fibras têxteis de algodão, aglomeradas com resinas termoendurecíveis, espessura 20 mm, recoberto com um véu de poliéster numa das suas faces. (material) | 1.050 | 20.85 | 21.89 |
| mo053 | h | Oficial de 1ª montador de isolamentos. (mão de obra) | 0.096 | 6.40 | 0.61 |
| mo099 | h | Ajudante de montador de isolamentos. (mão de obra) | 0.096 | 3.83 | 0.37 |
| % | % | Custos diretos complementares | 2 % | 22.87 | 0.46 |
|  |  | Custos diretos |  |  | 23.33 |
