# Amortecedor metálico de mola

- Propriedade do ficheiro: CYPE INGENIEROS, S.A.
- Formato: FIEBDC-3/2002
- Âmbito geográfico: Brasil
- Moeda: BRL
- Custos indiretos: 3.00 %
- Despesas gerais: 13.00 %
- Lucro: 6.00 %
- IVA: 17.00 %

## N Isolamentos e impermeabilizações

### NB Isolamentos acústicos

#### NBI Amortecedores e elementos anti-vibração

**NBI040** Un Amortecedor metálico de mola, de 92x82x105 mm, de 10 kg de carga mínima e 25 kg de carga máxima, formado por mola de aço de alta resistência acabamento com tinta epóxi cor azul, caçoleta metálica no seu extremo superior com porca, caçoleta de borracha no seu extremo inferior e corpo metálico, suspenso de teto ou estrutura. Inclusive acessórios de montagem.
Amortecedor metálico de mola, de 92x82x105 mm, de 10 kg de carga mínima e 25 kg de carga máxima, formado por mola de aço de alta resistência acabamento com tinta epóxi cor azul, caçoleta metálica no seu extremo superior com porca, caçoleta de borracha no seu extremo inferior e corpo metálico, suspenso de teto ou estrutura. Inclusive acessórios de montagem.
Inclui: Marcação. Colocação do amortecedor.
Critério de medição de projeto: Número de unidades previstas, segundo documentação gráfica de Projeto.
Critério de quantitativos de obra: Medir-se-á o número de unidades realmente executadas segundo especificações de Projeto.

| Código | Un | Descrição | Rendimento | Preço | Importância |
|---|---|---|---|---|---|
| mt16avg060c | Un | Amortecedor metálico de mola, de 92x82x105 mm, de 10 kg de carga mínima e 25 kg de carga máxima, formado por mola de aço de alta resistência acabamento com tinta epóxi cor azul, caçoleta metálica no seu extremo superior com porca, caçoleta de borracha no seu extremo inferior e corpo metálico, para suspender do teto ou estrutura. Inclusive acessórios de montagem. (material) | 1.000 | 28.22 | 28.22 |
| mo011 | h | Montador. (mão de obra) | 0.198 | 24.50 | 4.85 |
| mo080 | h | Ajudante de montador. (mão de obra) | 0.198 | 17.94 | 3.55 |
| % | % | Custos diretos complementares | 2 % | 36.62 | 0.73 |
|  |  | Custos diretos |  |  | 37.35 |
