# Formação de impermeabilização interior de floreira ou cavidade onde se coloquem plantas

- Propriedade do ficheiro: CYPE INGENIEROS, S.A.
- Formato: FIEBDC-3/2002
- Âmbito geográfico: Brasil
- Moeda: BRL
- Custos indiretos: 3.00 %
- Despesas gerais: 13.00 %
- Lucro: 6.00 %
- IVA: 17.00 %

## N Isolamentos e impermeabilizações

### NI Impermeabilizações

#### NID Floreiras

**NID010** m² Formação de impermeabilização interior de floreira ou cavidade onde se coloquem plantas, executada através da aplicação a duas demãos de revestimento contínuo elástico impermeabilizante à base de poliuretano alifático, cor branca, de 1,2 mm de espessura mínima. Incluindo preparação da superfície suporte com a aplicação de uma demão de primer de resinas sintéticas, incolor e resolução de pontos singulares através de geotêxtil não tecido de fibras de poliéster, de 90 g/m² de massa superficial fixado com massa tixotrópica à base de poliuretano líquido, cor cinza.
Formação de impermeabilização interior de floreira ou cavidade onde se coloquem plantas, executada através da aplicação a duas demãos de revestimento contínuo elástico impermeabilizante à base de poliuretano alifático, cor branca, de 1,2 mm de espessura mínima. Incluindo preparação da superfície suporte com a aplicação de uma demão de primer de resinas sintéticas, incolor e resolução de pontos singulares através de geotêxtil não tecido de fibras de poliéster, de 90 g/m² de massa superficial fixado com massa tixotrópica à base de poliuretano líquido, cor cinza.
Inclui: Limpeza e preparação da superfície na qual se tem de aplicar a impermeabilização. Aplicação de primer. Tratamento dos pontos singulares. Aplicação do impermeabilizante.
Critério de medição de projeto: Superfície medida segundo documentação gráfica de Projeto.
Critério de quantitativos de obra: Medir-se-á a superfície realmente executada segundo especificações de Projeto.

| Código | Un | Descrição | Rendimento | Preço | Importância |
|---|---|---|---|---|---|
| mt15rer010a | l | Primer de resinas sintéticas, incolor. (material) | 0.200 | 52.87 | 10.57 |
| mt15rer500a | m² | Geotêxtil não tecido de fibras de poliéster, de 90 g/m² de massa superficial. (material) | 0.050 | 46.85 | 2.34 |
| mt15rer140a | kg | Massa tixotrópica à base de poliuretano líquido, cor cinza. (material) | 0.100 | 78.68 | 7.87 |
| mt15rer110a | kg | Revestimento contínuo elástico impermeabilizante à base de poliuretano alifático, cor branca. (material) | 1.300 | 52.56 | 68.33 |
| mo032 | h | Aplicador de produtos impermeabilizantes. (mão de obra) | 0.201 | 22.85 | 4.59 |
| mo070 | h | Ajudante de aplicador de produtos impermeabilizantes. (mão de obra) | 0.201 | 17.94 | 3.61 |
| % | % | Custos diretos complementares | 2 % | 97.31 | 1.95 |
|  |  | Custos diretos |  |  | 99.26 |
