# Impermeabilização de fachada de bloco cerâmico aparente

- Propriedade do ficheiro: CYPE INGENIEROS, S.A.
- Formato: FIEBDC-3/2002
- Âmbito geográfico: Brasil
- Moeda: BRL
- Custos indiretos: 3.00 %
- Despesas gerais: 13.00 %
- Lucro: 6.00 %
- IVA: 17.00 %

## N Isolamentos e impermeabilizações

### NI Impermeabilizações

#### NIF Fachadas

**NIF050** m² Impermeabilização de fachada de bloco cerâmico aparente, pedra natural, concreto ou argamassa, realizada através de revestimento elástico impermeabilizante, à base de siloxanos e dissolventes orgânicos, aplicado em duas demãos com trincha ou rolo.
Execução de impermeabilização de fachada de bloco cerâmico aparente, pedra natural, concreto ou argamassa, realizada através da aplicação de duas demãos com trincha ou rolo, de revestimento elástico impermeabilizante, à base de siloxanos e dissolventes orgânicos, incolor. Incluindo parte proporcional de limpeza e preparação da superfície suporte.
Inclui: Limpeza e preparação da superfície na qual se tem de aplicar a impermeabilização. Aplicação do impermeabilizante.
Critério de medição de projeto: Superfície medida segundo documentação gráfica de Projeto.
Critério de quantitativos de obra: Medir-se-á a superfície realmente executada segundo especificações de Projeto.

| Código | Un | Descrição | Rendimento | Preço | Importância |
|---|---|---|---|---|---|
| mt28rco030 | kg | Revestimento elástico impermeabilizante, à base de siloxanos e dissolventes orgânicos, incolor, para aplicar sobre superfícies verticais realizadas com materiais absorventes, expostas à chuva. (material) | 1.000 | 15.64 | 15.64 |
| mo032 | h | Aplicador de produtos impermeabilizantes. (mão de obra) | 0.133 | 21.83 | 2.90 |
| mo070 | h | Ajudante de aplicador de produtos impermeabilizantes. (mão de obra) | 0.133 | 17.19 | 2.29 |
| % | % | Custos diretos complementares | 2 % | 20.83 | 0.42 |
|  |  | Custos diretos |  |  | 21.25 |
