# Drenagem de caixa de ar ventilada em parede de fachada

- Propriedade do ficheiro: CYPE INGENIEROS, S.A.
- Formato: FIEBDC-3/2002
- Âmbito geográfico: Brasil
- Moeda: BRL
- Custos indiretos: 3.00 %
- Despesas gerais: 13.00 %
- Lucro: 6.00 %
- IVA: 17.00 %

## N Isolamentos e impermeabilizações

### NI Impermeabilizações

#### NIF Fachadas

**NIF100** m Drenagem de caixa de ar ventilada em parede de fachada, com tubo de drenagem de PVC colocado em orifícios executados no pano exterior da parede, para drenagem direta ao exterior da água filtrada ou condensada na caixa de ar, recolhida através de canal de drenagem realizado "in loco", com forma de meia cana, com argamassa de cimento, confeccionada em obra, com aditivo hidrófugo, dosificação 1:3, acabamento estanhado, e impermeabilizado com um revestimento elástico à base de copolímeros, aplicado em camadas sucessivas com rolo ou trincha.
Drenagem de caixa de ar ventilada em parede de fachada, com tubo de drenagem de PVC colocado em orifícios executados no pano exterior da parede, para drenagem direta ao exterior da água filtrada ou condensada na caixa de ar, recolhida através de canal de drenagem realizado "in loco", com forma de meia cana, com argamassa de cimento, confeccionada em obra, com aditivo hidrófugo, dosificação 1:3, acabamento estanhado, e impermeabilizado com um revestimento elástico à base de copolímeros, aplicado em camadas sucessivas com rolo ou trincha.
Inclui: Marcação e realização do orifício de drenagem no pano exterior da parede. Colocação e fixação do tubo. Execução de meia cana com argamassa. Aplicação das camadas de revestimento impermeabilizante.
Critério de medição de projeto: Comprimento medido segundo documentação gráfica de Projeto.
Critério de quantitativos de obra: Medir-se-á o comprimento realmente executado segundo especificações de Projeto.

| Código | Un | Descrição | Rendimento | Preço | Importância |
|---|---|---|---|---|---|
| mt36tie010aa | m | Tubo de PVC, série B, de 32 mm de diâmetro e 3 mm de espessura, com com extremo alargado. (material) | 0.200 | 3.75 | 0.75 |
| mt08aaa010a | m³ | Água. (material) | 0.006 | 3.46 | 0.02 |
| mt01arg005a | t | Areia de pedreira, para argamassa preparada em obra. (material) | 0.015 | 46.92 | 0.70 |
| mt08cem002 | kg | Cimento cinza em sacos. (material) | 4.500 | 0.56 | 2.52 |
| mt08adt010 | kg | Aditivo hidrófugo para impermeabilização de argamassas ou concretos. (material) | 0.090 | 2.77 | 0.25 |
| mt28rco010d | kg | Revestimento elástico, cor vermelho telha, à base de copolímeros acrílicos em dispersão aquosa, 1,35 g/cm³ de densidade e 110-130 poises de viscosidade Brookfield RVT a 20 °C. (material) | 1.000 | 11.37 | 11.37 |
| mq06hor010 | h | Betoneira. (equipamento) | 0.008 | 3.79 | 0.03 |
| mo113 | h | Auxiliar de serviços gerais. (mão de obra) | 0.270 | 17.93 | 4.84 |
| % | % | Custos diretos complementares | 2 % | 20.48 | 0.41 |
|  |  | Custos diretos |  |  | 20.89 |
