# Reparação de impermeabilização de coberturas

- Propriedade do ficheiro: CYPE INGENIEROS, S.A.
- Formato: FIEBDC-3/2002
- Âmbito geográfico: Brasil
- Moeda: BRL
- Custos indiretos: 3.00 %
- Despesas gerais: 13.00 %
- Lucro: 6.00 %
- IVA: 17.00 %

## N Isolamentos e impermeabilizações

### NI Impermeabilizações

#### NIG Coberturas, galerias e varandas

**NIG223** m² Reparação de impermeabilização de coberturas, sobre superfície suporte de cerâmica vitrificada, realizada através do sistema aparente MasterSeal Roof 2160 "BASF", de 2 a 2,5 mm de espessura total, formado por aplicação de primer transparente, MasterSeal P 682 "BASF", à base de silano monocomponente e dissolventes, com resistência aos raios UV, com um pano, membrana de impermeabilizante líquido, MasterSeal M 860 "BASF", de cor cinza, de dois componentes à base de resina de poliureia sem dissolventes e pigmentos, aplicada e espalhada com desempenadeira dentada; e camada de acabamento com vedante cor a escolher, MasterSeal TC 259 "BASF", composta por poliuretano alifático monocomponente e dissolventes, com resistência aos raios UV, aplicada com trincha, rolo ou pistola.
Reparação de impermeabilização de coberturas, sobre superfície suporte de cerâmica vitrificada, realizada através do sistema aparente MasterSeal Roof 2160 "BASF", de 2 a 2,5 mm de espessura total, formado por aplicação de primer transparente, MasterSeal P 682 "BASF", à base de silano monocomponente e dissolventes, com resistência aos raios UV, com um pano, membrana de impermeabilizante líquido, MasterSeal M 860 "BASF", de cor cinza, de dois componentes à base de resina de poliureia sem dissolventes e pigmentos, aplicada e espalhada com desempenadeira dentada; e camada de acabamento com vedante cor a escolher, MasterSeal TC 259 "BASF", composta por poliuretano alifático monocomponente e dissolventes, com resistência aos raios UV, aplicada com trincha, rolo ou pistola.
Inclui: Aplicação de primer. Formação da membrana. Tratamento dos pontos singulares. Aplicação da camada de vedante.
Critério de medição de projeto: Superfície medida em projeção horizontal, segundo documentação gráfica de Projeto, desde as faces interiores dos parapeitos ou muretes perimetrais que a limitam.
Critério de quantitativos de obra: Medir-se-á, em projeção horizontal, a superfície realmente executada segundo especificações de Projeto, desde as faces interiores dos parapeitos ou muretes perimetrais que a limitam.

| Código | Un | Descrição | Rendimento | Preço | Importância |
|---|---|---|---|---|---|
| mt15bas120b | kg | Primer transparente, MasterSeal P 682 "BASF", à base de silano monocomponente e dissolventes, com resistência aos raios UV, para aplicar sobre superfície suporte de cerâmica vitrificada. (material) | 0.050 | 150.97 | 7.55 |
| mt15bas165a | kg | Impermeabilizante líquido, MasterSeal M 860 "BASF", de cor cinza, de dois componentes à base de resina de poliureia sem dissolventes e pigmentos, permeável ao vapor de água, com dureza Shore A aproximada de 75, segundo ISO 868 e alongamento a ruptura >= 700%, segundo ISO 8339, para aplicar com desempenadeira dentada, para formar uma membrana impermeável em coberturas planas ou inclinadas. (material) | 1.500 | 48.13 | 72.20 |
| mt15bas150d | kg | Vedante cor a escolher, MasterSeal TC 259 "BASF", composta por poliuretano alifático monocomponente e dissolventes, com resistência aos raios UV, de aplicação como camada de acabamento elástica para proteção contra a intempérie, no sistema MasterSeal Roof de impermeabilização à vista de coberturas. (material) | 0.200 | 57.16 | 11.43 |
| mo032 | h | Aplicador de produtos impermeabilizantes. (mão de obra) | 0.563 | 22.85 | 12.86 |
| mo070 | h | Ajudante de aplicador de produtos impermeabilizantes. (mão de obra) | 0.563 | 17.94 | 10.10 |
| % | % | Custos diretos complementares | 2 % | 114.14 | 2.28 |
|  |  | Custos diretos |  |  | 116.42 |
