# Reparação de impermeabilização de coberturas

- Propriedade do ficheiro: CYPE INGENIEROS, S.A.
- Formato: FIEBDC-3/2002
- Âmbito geográfico: Brasil
- Custos indiretos: 3.00 %
- Despesas gerais: 13.00 %
- Lucro: 6.00 %
- IVA: 17.00 %

## N Isolamentos e impermeabilizações

### NI Impermeabilizações

#### NIG Coberturas, galerias e varandas

**NIG223** m² Reparação de impermeabilização de coberturas, realizada através do sistema aparente Coniroof 2150 "BASF Construction Chemical", com DITE-04/0036, de 2 a 2,5 mm de espessura total, composta por: membrana de impermeabilizante líquido, Conipur M 864 FL "BASF Construction Chemical", de cor cinzento, aplicada e espalhada com desempenadeira dentada; e camada de acabamento com vedante cor a escolher, Conipur TC 459 "BASF Construction Chemical", aplicada através de broxa, rolo ou pistola; prévia aplicação de tinta de fundo com Mastertop P 682 "BASF Construction Chemical", aplicado com um pano, sobre superfície suporte de cerâmica vitrificada (não incluída neste preço).
Reparação de impermeabilização de coberturas, realizada através do sistema aparente Coniroof 2150 "BASF Construction Chemical", com DITE-04/0036, de 2 a 2,5 mm de espessura total, composta por: membrana de impermeabilizante líquido, Conipur M 864 FL "BASF Construction Chemical", de cor cinzento, de dois componentes à base de resina de poliuretano, aplicada e espalhada com desempenadeira dentada; e camada de acabamento com vedante cor a escolher, Conipur TC 459 "BASF Construction Chemical", composta por poliuretano alifático monocomponente e dissolventes, aplicada através de broxa, rolo ou pistola. Incluindo parte proporcional de limpeza e preparação da superfície suporte de cerâmica vitrificada, aplicação de tinta de fundo transparente, Mastertop P 682 "BASF Construction Chemical", à base de silano monocomponente resistente aos raios UV, com um pano; e resolução de pontos singulares.
Inclui: Limpeza e preparação da superfície suporte. Aplicação de tinta de fundo. Formação da membrana. Tratamento dos pontos singulares. Aplicação da camada de vedante.
Critério de medição de projeto: Superfície medida em projeção horizontal, segundo documentação gráfica de Projeto, desde as faces interiores dos parapeitos ou muretes perimetrais que a limitam.
Critério de quantitativos de obra: Medir-se-á, em projeção horizontal, a superfície realmente executada segundo especificações de Projeto, desde as faces interiores dos parapeitos ou muretes perimetrais que a limitam.

| Código | Un | Descrição | Rendimento | Preço | Importância |
|---|---|---|---|---|---|
| mt15bas120b | kg | Tinta de fundo transparente, Mastertop P 682 "BASF Construction Chemical", à base de silano monocomponente resistente aos raios UV, para aplicar sobre superfície suporte de cerâmica vitrificada. (material) | 0.050 | 44.85 | 2.24 |
| mt15bas160b | kg | Impermeabilizante líquido, Conipur M 864 FL "BASF Construction Chemical", de cor cinzento, de dois componentes à base de resina de poliuretano, aplicável através de desempenadeira dentada, para formar uma membrana impermeável em coberturas planas ou inclinadas. (material) | 2.500 | 33.71 | 84.28 |
| mt15bas150n | kg | Vedante cor a escolher, Conipur TC 459 "BASF Construction Chemical", composta por poliuretano alifático monocomponente e dissolventes, de aplicação como camada de acabamento elástica e resistente aos raios UV, no sistema Coniroof de impermeabilização à vista de coberturas. (material) | 0.200 | 38.32 | 7.66 |
| mo031 | h | Oficial de 1ª aplicador de produtos impermeabilizantes. (mão de obra) | 0.578 | 6.19 | 3.58 |
| mo068 | h | Ajudante de aplicador de produtos impermeabilizantes. (mão de obra) | 0.578 | 3.83 | 2.21 |
| % | % | Custos diretos complementares | 2 % | 99.97 | 2.00 |
|  |  | Custos diretos |  |  | 101.97 |
