# Reparação de impermeabilização de coberturas

- Propriedade do ficheiro: CYPE INGENIEROS, S.A.
- Formato: FIEBDC-3/2002
- Âmbito geográfico: Brasil
- Moeda: BRL
- Custos indiretos: 3.00 %
- Despesas gerais: 13.00 %
- Lucro: 6.00 %
- IVA: 17.00 %

## N Isolamentos e impermeabilizações

### NI Impermeabilizações

#### NIG Coberturas, galerias e varandas

**NIG223** m² Reparação de impermeabilização de coberturas, sobre superfície suporte de membrana MasterSeal deteriorada, realizada através do sistema para revestir MasterSeal Roof 2160 "BASF", de 2 a 2,5 mm de espessura total, formado por aplicação de primer transparente e ligante, MasterSeal P 691 "BASF", à base de resina de poliuretano monocomponente e dissolventes, com ancinho de borracha e rolo de pelo curto, membrana de impermeabilizante líquido, MasterSeal M 860 "BASF", de cor cinza, de dois componentes à base de resina de poliureia sem dissolventes e pigmentos, aplicada e espalhada com desempenadeira dentada.
Reparação de impermeabilização de coberturas, sobre superfície suporte de membrana MasterSeal deteriorada, realizada através do sistema para revestir MasterSeal Roof 2160 "BASF", de 2 a 2,5 mm de espessura total, formado por aplicação de primer transparente e ligante, MasterSeal P 691 "BASF", à base de resina de poliuretano monocomponente e dissolventes, com ancinho de borracha e rolo de pelo curto, membrana de impermeabilizante líquido, MasterSeal M 860 "BASF", de cor cinza, de dois componentes à base de resina de poliureia sem dissolventes e pigmentos, aplicada e espalhada com desempenadeira dentada.
Inclui: Aplicação de primer. Formação da membrana. Tratamento dos pontos singulares.
Critério de medição de projeto: Superfície medida em projeção horizontal, segundo documentação gráfica de Projeto, desde as faces interiores dos parapeitos ou muretes perimetrais que a limitam.
Critério de quantitativos de obra: Medir-se-á, em projeção horizontal, a superfície realmente executada segundo especificações de Projeto, desde as faces interiores dos parapeitos ou muretes perimetrais que a limitam.

| Código | Un | Descrição | Rendimento | Preço | Importância |
|---|---|---|---|---|---|
| mt15bas120d | kg | Primer transparente e ligante, MasterSeal P 691 "BASF", à base de resina de poliuretano monocomponente e dissolventes, para aplicar sobre PVC, EPDM, madeira, poliéster ou fibrocimento, ou sobre membranas projetadas tipo MasterSeal. (material) | 0.100 | 50.80 | 5.08 |
| mt15bas165a | kg | Impermeabilizante líquido, MasterSeal M 860 "BASF", de cor cinza, de dois componentes à base de resina de poliureia sem dissolventes e pigmentos, permeável ao vapor de água, com dureza Shore A aproximada de 75, segundo ISO 868 e alongamento a ruptura >= 700%, segundo ISO 8339, para aplicar com desempenadeira dentada, para formar uma membrana impermeável em coberturas planas ou inclinadas. (material) | 1.500 | 48.13 | 72.20 |
| mo032 | h | Aplicador de produtos impermeabilizantes. (mão de obra) | 0.503 | 22.85 | 11.49 |
| mo070 | h | Ajudante de aplicador de produtos impermeabilizantes. (mão de obra) | 0.503 | 17.94 | 9.02 |
| % | % | Custos diretos complementares | 2 % | 97.79 | 1.96 |
|  |  | Custos diretos |  |  | 99.75 |
