# Impermeabilização de coberturas

- Propriedade do ficheiro: CYPE INGENIEROS, S.A.
- Formato: FIEBDC-3/2002
- Âmbito geográfico: Brasil
- Custos indiretos: 3.00 %
- Despesas gerais: 13.00 %
- Lucro: 6.00 %
- IVA: 17.00 %

## N Isolamentos e impermeabilizações

### NI Impermeabilizações

#### NIG Coberturas, galerias e varandas

**NIG230** m² Impermeabilização de coberturas, realizada através do sistema Morcem Cover "GRUPO PUMA", formado por duas demãos de revestimento contínuo elástico impermeabilizante, Morcem Elastic PM "GRUPO PUMA", cor branco, com um rendimento de 2 kg/m², acelerador de pega, Morcem Elastic Acelerante "GRUPO PUMA", com um rendimento de 0,06 kg/m², armadura em toda a sua superfície e tratamento de pontos singulares através de geotêxtil não tecido de fibras de poliéster, Geotextil PU "GRUPO PUMA", de 100 g/m² de massa superficial, sobre tinta de fundo de dois componentes, Implarest EPW "GRUPO PUMA", com um rendimento de 0,25 kg/m², previamente aplicada sobre a superfície suporte (não incluída neste preço).
Formação de impermeabilização de coberturas, realizada através do sistema Morcem Cover "GRUPO PUMA", formado por duas demãos de revestimento contínuo elástico impermeabilizante, Morcem Elastic PM "GRUPO PUMA", cor branco, com um rendimento de 2 kg/m², acelerador de pega, Morcem Elastic Acelerante "GRUPO PUMA", com um rendimento de 0,06 kg/m². Incluindo parte proporcional de limpeza e preparação da superfície suporte com a aplicação de tinta de fundo de dois componentes, Implarest EPW "GRUPO PUMA", à base de resina epóxi e um endurecedor de poliamina, armadura em toda a sua superfície e tratamento de pontos singulares através de geotêxtil não tecido de fibras de poliéster, Geotextil PU "GRUPO PUMA", de 100 g/m² de massa superficial.
Inclui: Limpeza e preparação da superfície na qual se tem de aplicar a impermeabilização. Aplicação de tinta de fundo. Aplicação da primeira demão de impermeabilizante. Armação da superfície. Tratamento dos pontos singulares. Aplicação da segunda demão de impermeabilizante.
Critério de medição de projeto: Superfície medida em projeção horizontal, segundo documentação gráfica de Projeto, desde as faces interiores dos parapeitos ou muretes perimetrais que a limitam.
Critério de quantitativos de obra: Medir-se-á, em projeção horizontal, a superfície realmente executada segundo especificações de Projeto, desde as faces interiores dos parapeitos ou muretes perimetrais que a limitam.

| Código | Un | Descrição | Rendimento | Preço | Importância |
|---|---|---|---|---|---|
| mt09rep034a | kg | Tinta de fundo de dois componentes, Implarest EPW "GRUPO PUMA", à base de resina epóxi e um endurecedor de poliamina. (material) | 0.250 | 16.61 | 4.15 |
| mt15igp030a | kg | Revestimento contínuo elástico impermeabilizante, Morcem Elastic PM "GRUPO PUMA", cor branco, à base de resina líquida de poliuretano. (material) | 2.000 | 11.18 | 22.36 |
| mt15igp032a | kg | Acelerador de pega, Morcem Elastic Acelerante "GRUPO PUMA". (material) | 0.060 | 27.27 | 1.64 |
| mt15igp040b | m² | Geotêxtil não tecido de fibras de poliéster, Geotextil PU "GRUPO PUMA", de 100 g/m² de massa superficial. (material) | 1.100 | 5.77 | 6.35 |
| mo031 | h | Oficial de 1ª aplicador de produtos impermeabilizantes. (mão de obra) | 0.289 | 6.19 | 1.79 |
| mo068 | h | Ajudante de aplicador de produtos impermeabilizantes. (mão de obra) | 0.289 | 3.83 | 1.11 |
| % | % | Custos diretos complementares | 2 % | 37.40 | 0.75 |
|  |  | Custos diretos |  |  | 38.15 |
