# Vedação de junta de dilatação com banda elástica impermeável

- Propriedade do ficheiro: CYPE INGENIEROS, S.A.
- Formato: FIEBDC-3/2002
- Âmbito geográfico: Brasil
- Moeda: BRL
- Custos indiretos: 3.00 %
- Despesas gerais: 13.00 %
- Lucro: 6.00 %
- IVA: 17.00 %

## N Isolamentos e impermeabilizações

### NI Impermeabilizações

#### NIJ Juntas

**NIJ050** m Vedação de junta de dilatação com banda elástica impermeável.
Vedação de junta de dilatação com banda elástica impermeável de elastômero termoplástico, cor cinza, de 150 mm de largura e 1 mm de espessura, colocada com sobreposições, fixada ao suporte através de adesivo de dois componentes à base de resina epóxi sem dissolventes, (rendimento: 1 kg/m), aplicado em duas camadas, a primeira camada antes da colocação da banda e a segunda camada depois da colocação da banda, deixando livre a zona da banda exposta ao movimento.
Inclui: Preparação da superfície suporte. Aplicação da primeira camada de cola. Colocação da banda. Aplicação da segunda camada de cola.
Critério de medição de projeto: Comprimento medido segundo documentação gráfica de Projeto.
Critério de quantitativos de obra: Medir-se-á o comprimento realmente executado segundo especificações de Projeto.

| Código | Un | Descrição | Rendimento | Preço | Importância |
|---|---|---|---|---|---|
| mt09reh450a | kg | Adesivo de dois componentes à base de resina epóxi sem dissolventes, de endurecimento sem retração, impermeável à água, com alta resistência aos agentes químicos e a ciclos de gelo-degelo e apta para estar em contato com agua potável, para banda de vedação de juntas de movimento. (material) | 1.000 | 25.91 | 25.91 |
| mt09reh455a | m | Banda elástica impermeável de elastômero termoplástico, cor cinza, de 150 mm de largura e 1 mm de espessura, apta para estar em contato com agua potável, para vedação de juntas de movimento. (material) | 1.100 | 16.65 | 18.32 |
| op00pis010 |  | Pistola de ar quente para solda de materiais termoplásticos. | 1.000 | 0.00 | 0.00 |
| mo032 | h | Aplicador de produtos impermeabilizantes. (mão de obra) | 0.228 | 32.24 | 7.35 |
| mo070 | h | Ajudante de aplicador de produtos impermeabilizantes. (mão de obra) | 0.228 | 30.23 | 6.89 |
| % | % | Custos diretos complementares | 2 % | 58.47 | 1.17 |
|  |  | Custos diretos |  |  | 59.64 |
