# Impermeabilização da parede de divisa com painel impermeabilizante de placas moldadas

- Propriedade do ficheiro: CYPE INGENIEROS, S.A.
- Formato: FIEBDC-3/2002
- Âmbito geográfico: Brasil
- Moeda: BRL
- Custos indiretos: 3.00 %
- Despesas gerais: 13.00 %
- Lucro: 6.00 %
- IVA: 17.00 %

## N Isolamentos e impermeabilizações

### NI Impermeabilizações

#### NIT Paredes de divisa

**NIT020** m² Impermeabilização da parede de divisa com painel impermeabilizante de placas moldadas.
Impermeabilização da parede de divisa de até 12 m de altura com painel impermeabilizante de placas asfálticas 10 ondas, de perfil ondulado e cor preto, à base de fibras minerais e vegetais saturadas com uma emulsão betuminosa a altas temperaturas, disposição das placas em fiadas sobrepostas, fixadas à parede de divisa diretamente sobre o suporte com parafusos galvanizados; e arremate perimetral de prancha galvanizada esmaltada, de várias cores.
Inclui: Preparação e limpeza do suporte. Corte e colocação das placas do painel impermeabilizante. Colocação das placas. Resolução do perímetro interior e exterior do elemento. Fixação das placas. Correção de falhas e limpeza.
Critério de medição de projeto: Superfície medida segundo documentação gráfica de Projeto.
Critério de quantitativos de obra: Medir-se-á a superfície realmente executada segundo especificações de Projeto.

| Código | Un | Descrição | Rendimento | Preço | Importância |
|---|---|---|---|---|---|
| mt13lpo010e | m² | Placa asfáltica 10 ondas, de perfil ondulado e cor preto, à base de fibras minerais e vegetais saturadas com uma emulsão betuminosa a altas temperaturas. (material) | 1.100 | 23.45 | 25.80 |
| mt13lps030 | Un | Parafuso galvanizado com bucha de plástico e arruela chumbo/ferro, para fixação de placas sobre parede de materiais cerâmicos. (material) | 6.000 | 0.30 | 1.80 |
| mt13lps020 | m | Arremate perimetral de prancha galvanizada esmaltada, de várias cores. (material) | 0.400 | 5.77 | 2.31 |
| mo052 | h | Montador de sistemas de fachadas pré-fabricadas. (mão de obra) | 0.175 | 33.54 | 5.87 |
| mo099 | h | Ajudante de montador de sistemas de fachadas pré-fabricadas. (mão de obra) | 0.175 | 27.93 | 4.89 |
| % | % | Custos diretos complementares | 2 % | 40.67 | 0.81 |
|  |  | Custos diretos |  |  | 41.48 |
