# Isolamento térmico refletivo pelo exterior de coberturas inclinadas

- Propriedade do ficheiro: CYPE INGENIEROS, S.A.
- Formato: FIEBDC-3/2002
- Âmbito geográfico: Brasil
- Moeda: BRL
- Custos indiretos: 3.00 %
- Despesas gerais: 13.00 %
- Lucro: 6.00 %
- IVA: 17.00 %

## N Isolamentos e impermeabilizações

### NR Isolamentos térmicos refletivos

#### NRQ Coberturas inclinadas

**NRQ010** m² Isolamento térmico refletivo pelo exterior de coberturas inclinadas.
Isolamento térmico refletivo pelo exterior de coberturas inclinadas, formado por complexo multicamada, com barreira de vapor, fator de resistência à difusão do vapor de água 4444, de 45 mm de espessura, com uma emissividade de 0,06 em ambas as faces, uma resistência térmica intrínseca (sem caixa de ar) de 1,9 m²K/W e uma condutibilidade térmica de 0,024 W/(mK). Colocação em obra: com sobreposição e fixado com as ripas para a montagem da cobertura à superfície suporte de madeira; preparado para a posterior formação de uma caixa de ar. Inclusive fita autocolante para vedação de juntas e.
Critérios considerados na determinação do preço da unidade de obra: O preço não inclui o ripado para a montagem da cobertura.
Inclui: Limpeza do suporte. Corte do isolamento. Colocação do isolamento. Vedação de juntas. Fixação do isolamento.
Critério de medição de projeto: Superfície medida segundo documentação gráfica de Projeto.
Critério de quantitativos de obra: Medir-se-á a superfície realmente executada segundo especificações de Projeto.

| Código | Un | Descrição | Rendimento | Preço | Importância |
|---|---|---|---|---|---|
| mt16ara010ccbb | m² | Complexo multicamada, com barreira de vapor, fator de resistência à difusão do vapor de água 4444, composto de uma lâmina de polietileno aluminizado calandrado com armadura e tratamento anticorrosão e ums lâmina de polietileno metalizado calandrado com camada protectora e núcleo formado por várias camadas de guata de poliéster, espuma de polietileno e lâminas de polietileno aluminizado, de 45 mm de espessura, com uma emissividade de 0,06 em ambas as faces, uma resistência térmica intrínseca (sem caixa de ar) de 1,9 m²K/W e uma condutibilidade térmica de 0,024 W/(mK), fornecido em painéis de 1,60x6,25 m. (material) | 1.100 | 101.46 | 111.61 |
| mt16ara100a | m | Fita autocolante, de alumínio, com adesivo acrílico, de 100 mm de largura, para a estanqueidade ao ar e ao vapor de água das juntas em isolamentos refletivos. (material) | 0.450 | 3.06 | 1.38 |
| mo054 | h | Montador de isolamentos. (mão de obra) | 0.091 | 33.54 | 3.05 |
| mo101 | h | Ajudante de montador de isolamentos. (mão de obra) | 0.046 | 27.93 | 1.28 |
| % | % | Custos diretos complementares | 2 % | 117.32 | 2.35 |
|  |  | Custos diretos |  |  | 119.67 |
