# Encontro de cobertura plana acessível

- Propriedade do ficheiro: CYPE INGENIEROS, S.A.
- Formato: FIEBDC-3/2002
- Âmbito geográfico: Brasil
- Moeda: BRL
- Custos indiretos: 3.00 %
- Despesas gerais: 13.00 %
- Lucro: 6.00 %
- IVA: 17.00 %

## Q Coberturas

### QA Planas

#### QAF Pontos singulares

**QAF032** Un Encontro de cobertura plana acessível, não ventilada, com piso flutuante isolante, tipo invertida, sem isolante térmico adicional, com ralo de PVC, de saída vertical, de 125 mm de diâmetro, fixado com solda termoplástica à tela impermeabilizante de PVC.
Encontro de cobertura plana acessível, não ventilada, com piso flutuante isolante, tipo invertida, sem isolante térmico adicional, com ralo de PVC, de saída vertical, de 125 mm de diâmetro, fixado com solda termoplástica à tela impermeabilizante de PVC.
Inclui: Execução de rebaixe do suporte à volta do ralo. Limpeza e preparação da superfície. Colocação da peça de reforço. Colocação do ralo.
Critério de medição de projeto: Número de unidades previstas, segundo documentação gráfica de Projeto.
Critério de quantitativos de obra: Medir-se-á o número de unidades realmente executadas segundo especificações de Projeto.
Critérios considerados na determinação do preço da unidade de obra: O preço não inclui a tela impermeabilizante de PVC.

| Código | Un | Descrição | Rendimento | Preço | Importância |
|---|---|---|---|---|---|
| mt15dan100e | Un | Ralo de PVC, de saída vertical, de 125 mm de diâmetro. (material) | 1.000 | 40.03 | 40.03 |
| op00pis010 |  | Pistola de ar quente para solda de materiais termoplásticos. | 1.000 | 0.00 | 0.00 |
| mo029 | h | Aplicador de lâminas impermeabilizantes. (mão de obra) | 0.114 | 24.01 | 2.74 |
| mo067 | h | Ajudante de aplicador de lâminas impermeabilizantes. (mão de obra) | 0.114 | 20.67 | 2.36 |
| mo008 | h | Encanador. (mão de obra) | 0.387 | 25.85 | 10.00 |
| % | % | Custos diretos complementares | 2 % | 55.13 | 1.10 |
|  |  | Custos diretos |  |  | 56.23 |
