# Substituição de ralo em cobertura plana

- Propriedade do ficheiro: CYPE INGENIEROS, S.A.
- Formato: FIEBDC-3/2002
- Âmbito geográfico: Brasil
- Moeda: BRL
- Custos indiretos: 3.00 %
- Despesas gerais: 13.00 %
- Lucro: 6.00 %
- IVA: 17.00 %

## Q Coberturas

### QA Planas acessíveis, não ventiladas

#### QAW Substituições

**QAW010** Un Substituição de ralo em cobertura plana.
Substituição de ralo deteriorado de saída vertical em cobertura plana, por ralo de saída horizontal, de borracha EPDM, de 90x90x375 mm, com curva para tubo de queda de 100 mm de diâmetro. Incluindo remoção do ralo deteriorado, ligação à rede de saneamento do edifício, reparação dos defeitos que possam ter sido ocasionados nos elementos da envolvente que se devam manter, limpeza, armazenamento, remoção e carga manual de entulho em caminhão ou caçamba. Totalmente terminado, ligado e ensaiado.
Inclui: Remoção e armazenamento do material deteriorado. Limpeza dos restos da obra. Colocação do novo ralo. Carga do material desmontado e restos de obra em caminhão ou caçamba.
Critério de medição de projeto: Número de unidades previstas, segundo documentação gráfica de Projeto.
Critério de quantitativos de obra: Medir-se-á o número de unidades realmente executadas segundo especificações de Projeto.

| Código | Un | Descrição | Rendimento | Preço | Importância |
|---|---|---|---|---|---|
| mt15acc052b | Un | Ralo de saída horizontal, de borracha EPDM, de 90x90x375 mm, com curva para tubo de queda de 100 mm de diâmetro. (material) | 1.000 | 264.88 | 264.88 |
| mt36tie010fa | m | Tubo de PVC, série B, de 110 mm de diâmetro e 3,2 mm de espessura, com com extremo alargado. (material) | 1.000 | 15.42 | 15.42 |
| mo008 | h | Encanador. (mão de obra) | 0.365 | 27.88 | 10.18 |
| mo113 | h | Auxiliar de serviços gerais. (mão de obra) | 0.285 | 24.40 | 6.95 |
| % | % | Custos diretos complementares | 2 % | 297.43 | 5.95 |
|  |  | Custos diretos |  |  | 303.38 |
