# Formação de caimentos em cobertura plana ventilada

- Propriedade do ficheiro: CYPE INGENIEROS, S.A.
- Formato: FIEBDC-3/2002
- Âmbito geográfico: Brasil
- Custos indiretos: 3.00 %
- Despesas gerais: 13.00 %
- Lucro: 6.00 %
- IVA: 17.00 %

## Q Coberturas

### QA Planas

#### QAY Reparações

**QAY011** m² Formação de caimentos em cobertura plana ventilada, com painel cerâmico furado com ligação macho-fêmea de 100x30x4 cm apoiado sobre muretes de bloco cerâmico furado de 30x20x9 cm, dispostos cada 100 cm e com 30 cm de altura média.
Formação de caimentos em cobertura plana ventilada, com base de painel cerâmico furado com ligação macho-fêmea de 100x30x4 cm com uma camada de regularização de argamassa de cimento M-5 de 3 cm de espessura e acabamento afagado apoiado sobre muretes de bloco cerâmico furado de 30x20x9 cm, assente com argamassa de cimento M-5, dispostos cada 100 cm e com 30 cm de altura média, arrematados superiormente com mestras de argamassa de cimento M-5. Incluindo parte proporcional de limpeza e preparação da superfície suporte, marcação dos caimentos e traçado de espigões, águas furtadas e juntas, formação de mestras, enchimento de juntas com poliestireno expandido de 2 cm de espessura, execução das paredes aligeiradas e arremate com mestra superior e fita de papel.
Inclui: Limpeza e preparação da superfície suporte. Marcação dos caimentos e traçado de espigões, águas furtadas e juntas. Formação de caimentos com guias de espigões, água furtada e juntas com mestras de bloco. Enchimento de juntas com poliestireno expandido. Execução dos muretes. Execução de mestras do arremate das paredes interiores aligeiradas para receber o tabuleiro. Colocação das fitas de papel no canto de apoio do tabuleiro sobre as paredes aligeiradas. Execução do painel cerâmico com ligação macho-fêmea sobre os muretes. Derramamento, espalhamento e nivelamento com réguas da camada de argamassa de regularização.
Critério de medição de projeto: Superfície da cobertura medida em projeção horizontal, segundo documentação gráfica de Projeto, desde as faces interiores dos parapeitos ou muretes perimetrais que a limitam.
Critério de quantitativos de obra: Será medida, em projeção horizontal, a superfície de cobertura realmente executada segundo especificações de Projeto, desde as faces interiores dos parapeitos ou muretes perimetrais que a limitam.

| Código | Un | Descrição | Rendimento | Preço | Importância |
|---|---|---|---|---|---|
| mt04lpt010c | Un | Bloco cerâmico furado duplo, para revestir, 30x20x9 cm. (material) | 5.000 | 0.11 | 0.55 |
| mt09mor010c | m³ | Argamassa de cimento CEM II/B-L 32,5 N tipo M-5, confeccionada em obra com 230 kg/m³ de cimento e uma proporção em volume 1/6. (material) | 0.003 | 118.22 | 0.35 |
| mt16pea020b | m² | Painel rígido de poliestireno expandido, borda lateral reto, de 20 mm de espessura, resistência térmica 0,55 m²K/W, condutibilidade térmica 0,036 W/(mK), para junta de dilatação. (material) | 0.010 | 1.70 | 0.02 |
| mt13blw200 | m² | Papel kraft. para dessolidarização da ligação entre paredes aligeiradas e tabuleiro cerâmico com ligação macho-fêmea, em formação de caimentos. (material) | 0.099 | 0.18 | 0.02 |
| mt04lvg020c | Un | Painel cerâmico furado com ligação macho-fêmea, para revestir, 100x30x4 cm. (material) | 3.500 | 0.71 | 2.49 |
| mt09mor010c | m³ | Argamassa de cimento CEM II/B-L 32,5 N tipo M-5, confeccionada em obra com 230 kg/m³ de cimento e uma proporção em volume 1/6. | 0.030 | 118.22 | 3.55 |
| mo019 | h | Oficial de 1ª pedreiro. (mão de obra) | 0.906 | 6.19 | 5.61 |
| mo111 | h | Auxiliar de serviços gerais. (mão de obra) | 0.906 | 3.68 | 3.33 |
| % | % | Custos diretos complementares | 2 % | 15.92 | 0.32 |
|  |  | Custos diretos |  |  | 16.24 |
