# Cobertura inclinada com um caimento médio de 47%

- Propriedade do ficheiro: CYPE INGENIEROS, S.A.
- Formato: FIEBDC-3/2002
- Âmbito geográfico: Brasil
- Custos indiretos: 3.00 %
- Despesas gerais: 13.00 %
- Lucro: 6.00 %
- IVA: 17.00 %

## Q Coberturas

### QT Inclinadas

#### QTS Telhas asfálticas

**QTS010** m² Cobertura inclinada com um caimento médio de 47%, composta de: formação de caimentos: painel cerâmico furado com ligação macho-fêmea, para revestir, 50x20x3 cm sobre muretes de 100 cm de altura média; cobrimento: emulsão asfáltica aniônica com cargas; telha asfáltica retangular.
Formação de cobertura inclinada com um caimento médio de 47%, sobre base resistente, composta dos seguintes elementos: FORMAÇÃO DE PENDENTES: painel cerâmico furado com ligação macho-fêmea, para revestir, 50x20x3 cm, apoiado sobre muretes de bloco cerâmico furado, assentes com argamassa de cimento, confeccionada em obra, dosificação 1:6 com mestra superior da mesma argamassa, com uma altura média de 100 cm, travados transversalmente cada 2 m aproximadamente, tudo sobre laje de concreto (não incluída neste preço); COBRIMENTO: emulsão asfáltica aniônica com cargas aplicada em perímetro e pontos singulares; telha asfáltica retangular, fixada através de pregos de aço, colocados em fiadas paralelas ao beiral. Inclusive arejador e parte proporcional de cumeeiras e espigões.
Inclui: Limpeza da superfície superior da laje. Marcação de espigões, água furtada, encontros e juntas. Formação de paredes perimetrais com peças cerâmicas. Formação de muretes. Aplicação de mestras no arremate dos muretes para receber o painel. Colocação das cintas de papel na largura de apoio do painel sobre os muretes. Colocação das peças cerâmicas que formam o painel. Aplicação de primer na superfície suporte da cobertura, no perímetro e pontos singulares. Colocação por pregagem das telhas asfálticas. Execução de arremates.
Critério de medição de projeto: Superfície da vertente medida em verdadeira magnitude, segundo documentação gráfica de Projeto, sem ter em conta a sobreposição correspondente da telha asfáltica. Incluindo formação de cumeeiras, espigões, beirais e bordas livres. Não se inclui formação de água furtada, beirais decorativos nem encontros de vertentes com paramentos verticais, chaminés, janelas ou dutos de ventilação.
Critério de quantitativos de obra: Medir-se-á, em verdadeira magnitude, a superfície realmente executada segundo especificações de Projeto, sem ter em conta a sobreposição correspondente da telha. Incluindo formação de cumeeiras, espigões, beirais e bordas livres. Não se inclui formação de água furtada, beirais decorativos nem encontros de vertentes com paramentos verticais, chaminés, janelas ou dutos de ventilação.

| Código | Un | Descrição | Rendimento | Preço | Importância |
|---|---|---|---|---|---|
| mt04lpt010c | Un | Bloco cerâmico furado duplo, para revestir, 30x20x9 cm. (material) | 29.704 | 0.07 | 2.08 |
| mt08aaa010a | m³ | Água. (material) | 0.006 | 0.82 | 0.00 |
| mt01arg005a | t | Areia de pedreira, para argamassa preparada em obra. (material) | 0.041 | 11.20 | 0.46 |
| mt08cem002 | kg | Cimento cinza em sacos. (material) | 6.250 | 0.14 | 0.88 |
| mt04lcg020a | Un | Painel cerâmico furado com ligação macho-fêmea, para revestir, 50x20x3 cm. (material) | 10.900 | 0.20 | 2.18 |
| mt14iea020c | kg | Emulsão asfáltica aniônica com cargas. (material) | 0.050 | 1.63 | 0.08 |
| mt13tag010a | m² | Telha asfáltica retangular. (material) | 1.090 | 8.10 | 8.83 |
| mt13piz050 | kg | Elementos de sujeição de aço inoxidável (pregos, ganchos, etc.). (material) | 0.050 | 2.27 | 0.11 |
| mt13tag020a | Un | Arejador. (material) | 0.050 | 8.37 | 0.42 |
| mq06hor010 | h | Betoneira. (equipamento) | 0.043 | 0.92 | 0.04 |
| mo020 | h | Pedreiro. (mão de obra) | 1.017 | 18.71 | 19.03 |
| mo077 | h | Ajudante de pedreiro. (mão de obra) | 1.262 | 14.77 | 18.64 |
| mo029 | h | Aplicador de lâminas impermeabilizantes. (mão de obra) | 0.253 | 18.71 | 4.73 |
| mo067 | h | Ajudante de aplicador de lâminas impermeabilizantes. (mão de obra) | 0.253 | 14.77 | 3.74 |
| % | % | Custos diretos complementares | 2 % | 61.22 | 1.22 |
|  |  | Custos diretos |  |  | 62.44 |
