# Sistema Onducober Sobrecubiertas "ONDULINE" para a reabilitação de cobertura de fibrocimento

- Propriedade do ficheiro: CYPE INGENIEROS, S.A.
- Formato: FIEBDC-3/2002
- Âmbito geográfico: Brasil
- Custos indiretos: 3.00 %
- Despesas gerais: 13.00 %
- Lucro: 6.00 %
- IVA: 17.00 %

## Q Coberturas

### QT Inclinadas

#### QTX Sistemas de telhados

**QTX100** m² Sistema Onducober Sobrecubiertas "ONDULINE" para a reabilitação de cobertura de fibrocimento, através da colocação de placas asfálticas Onducober 105 (11 ondas) "ONDULINE", de perfil ondulado e cor preto.
Formação de sistema Onducober Sobrecubiertas "ONDULINE" para a reabilitação de cobertura de fibrocimento, composto por: perfis metálicos Onduclick "ONDULINE", instalados a cada três ondas sobre fixações tipo Click Onduclick "ONDULINE" colocadas à pressão nos beirais e em todas as sobreposições longitudinais da onda; ripas de madeira, paralelas à linha do beiral e fixadas aos perfis metálicos; feltro isolante de lã mineral, revestido numa das suas faces com um complexo de papel kraft com polietileno que atua como barreira de vapor, de 80 mm de espessura, colocado entre ripas; e placas asfálticas Onducober 105 (11 ondas) "ONDULINE", de perfil ondulado e cor preto, fixadas às ripas através de pregos Safe Top "ONDULINE". Incluindo parte proporcional de colocação de cumeeira Onducober 105 (11 ondas) "ONDULINE", e terminação do perímetro da cobertura com peça de arremate perimetral Onducober "ONDULINE".
Inclui: Limpeza da superfície suporte. Marcação dos perfis. Fixação, através de quinagem, dos perfis metálicos às placas. Fixação das ripas aos perfis metálicos. Colocação do isolamento entre ripas. Fixação das placas asfálticas às ripas. Tratamento de pontos singulares.
Critério de medição de projeto: Superfície da vertente medida em verdadeira magnitude, segundo documentação gráfica de Projeto. Incluindo formação de cumeeiras, espigões, beirais, bordas livres, água furtada, encontros de vertentes com paramentos verticais superiores e laterais, arremates em bordas livres laterais, chaminés, janelas e dutos de ventilação.
Critério de quantitativos de obra: Medir-se-á, em verdadeira magnitude, a superfície realmente executada segundo especificações de Projeto. Incluindo formação de cumeeiras, espigões, beirais, bordas livres, água furtada, encontros de vertentes com paramentos verticais superiores e laterais, arremates em bordas livres laterais, chaminés, janelas e dutos de ventilação.

| Código | Un | Descrição | Rendimento | Preço | Importância |
|---|---|---|---|---|---|
| mt13lpo051 | Un | Fixação tipo Click Onduclick "ONDULINE", de 80x47x12,5 mm, para o sistema Onducober de reabilitação de coberturas de fibrocimento. (material) | 1.400 | 1.83 | 2.56 |
| mt13lpo050 | m | Perfil Onduclick "ONDULINE", com seção retangular de 0,035x0,070 m e 3 m de comprimento, para o sistema Onducober de reabilitação de coberturas de fibrocimento. (material) | 1.400 | 2.60 | 3.64 |
| mt13lpo052a | Un | Parafuso auto-roscante "ONDULINE", para a fixação entre si de perfis Onduclick. (material) | 1.000 | 0.09 | 0.09 |
| mt13blw020b | m | Ripa de madeira de abeto, 27x40 mm. (material) | 1.400 | 0.47 | 0.66 |
| mt13blw131 | Un | Parafuso para fixação de ripa. (material) | 2.000 | 0.26 | 0.52 |
| mt16lra040a | m² | Feltro isolante de lã mineral, revestido numa das suas faces com um complexo de papel kraft com polietileno que atua como barreira de vapor, de 80 mm de espessura, resistência térmica 1,9 m²K/W, condutibilidade térmica 0,042 W/(mK). (material) | 1.000 | 4.33 | 4.33 |
| mt13lpo010ga | m² | Placa asfáltica Onducober 105 (11 ondas) "ONDULINE", de perfil ondulado e cor preto, à base de fibras minerais e vegetais saturadas com uma emulsão betuminosa a altas temperaturas. (material) | 1.150 | 7.98 | 9.18 |
| mt13lpo040q | m | Peça de cumeeira, Onducober "ONDULINE", cor preto, para coberturas de placas. (material) | 0.200 | 6.58 | 1.32 |
| mt13lpo020b | m | Peça de arremate perimetral Onducober "ONDULINE", para coberturas de placas. (material) | 0.050 | 5.51 | 0.28 |
| mt13lpo060a | m | Peça de arremate de beirado Tapaondas "ONDULINE". (material) | 0.400 | 3.57 | 1.43 |
| mo019 | h | Oficial de 1ª pedreiro. (mão de obra) | 0.421 | 6.19 | 2.61 |
| mo111 | h | Auxiliar de serviços gerais. (mão de obra) | 0.421 | 3.68 | 1.55 |
| mo053 | h | Oficial de 1ª montador de isolamentos. (mão de obra) | 0.070 | 6.40 | 0.45 |
| mo099 | h | Ajudante de montador de isolamentos. (mão de obra) | 0.070 | 3.83 | 0.27 |
| % | % | Custos diretos complementares | 2 % | 28.89 | 0.58 |
|  |  | Custos diretos |  |  | 29.47 |
