# Sistema Onduvilla "ONDULINE" para a reabilitação de cobertura de telhas asfálticas, através da colocação de placas asfálticas Onduvilla (6 ondas) "ONDULINE", de perfil ondulado, cor Rojo Sombreado

- Propriedade do ficheiro: CYPE INGENIEROS, S.A.
- Formato: FIEBDC-3/2002
- Âmbito geográfico: Brasil
- Moeda: BRL
- Custos indiretos: 3.00 %
- Despesas gerais: 13.00 %
- Lucro: 6.00 %
- IVA: 17.00 %

## Q Coberturas

### QT Inclinadas

#### QTX Sistemas de telhados

**QTX110** m² Sistema Onduvilla "ONDULINE" para a reabilitação de cobertura de telhas asfálticas, através da colocação de placas asfálticas Onduvilla (6 ondas) "ONDULINE", de perfil ondulado, cor Rojo Sombreado.
Sistema Onduvilla "ONDULINE" para a reabilitação de cobertura de telhas asfálticas, através da colocação de placas asfálticas Onduvilla (6 ondas) "ONDULINE", de perfil ondulado, cor Rojo Sombreado, fixadas com 6 pregos de aço com cabeça de plástico. Inclusive parte proporcional de colocação de cumeeira de fibras minerais e vegetais saturadas com uma emulsão betuminosa a altas temperaturas e terminação do perímetro da cobertura com arremate lateral de fibras minerais e vegetais saturadas com uma emulsão betuminosa a altas temperaturas.
Inclui: Limpeza da superfície suporte. Fixação das placas asfálticas. Tratamento de pontos singulares.
Critério de medição de projeto: Superfície da vertente medida em verdadeira magnitude, segundo documentação gráfica de Projeto. Incluindo formação de cumeeiras, espigões, beirais, bordas livres, água furtada, encontros de vertentes com paramentos verticais superiores e laterais, arremates em bordas livres laterais, chaminés, janelas e dutos de ventilação.
Critério de quantitativos de obra: Medir-se-á, em verdadeira magnitude, a superfície realmente executada segundo especificações de Projeto. Incluindo formação de cumeeiras, espigões, beirais, bordas livres, água furtada, encontros de vertentes com paramentos verticais superiores e laterais, arremates em bordas livres laterais, chaminés, janelas e dutos de ventilação.

| Código | Un | Descrição | Rendimento | Preço | Importância |
|---|---|---|---|---|---|
| mt13pao010a | m² | Placa asfáltica Onduvilla (6 ondas) "ONDULINE", de perfil ondulado, cor Rojo Sombreado, à base de fibras minerais e vegetais saturadas com uma emulsão betuminosa a altas temperaturas. (material) | 1.150 | 32.10 | 36.92 |
| mt13pao020a | Un | Prego de aço com cabeça de plástico, Onduvilla "ONDULINE", cor Rojo Sombreado. (material) | 6.000 | 0.14 | 0.84 |
| mt13pao030a | m | Peça de cumeeira, à base de fibras minerais e vegetais saturadas com uma emulsão betuminosa a altas temperaturas, Onduvilla "ONDULINE", cor Rojo Sombreado. (material) | 0.200 | 23.34 | 4.67 |
| mt13pao040a | m | Arremate lateral, à base de fibras minerais e vegetais saturadas com uma emulsão betuminosa a altas temperaturas, Onduvilla "ONDULINE", cor Rojo Sombreado. (material) | 0.050 | 15.53 | 0.78 |
| mo020 | h | Pedreiro. (mão de obra) | 0.133 | 22.85 | 3.04 |
| mo113 | h | Auxiliar de serviços gerais. (mão de obra) | 0.133 | 17.93 | 2.38 |
| % | % | Custos diretos complementares | 2 % | 48.63 | 0.97 |
|  |  | Custos diretos |  |  | 49.60 |
