# Sistema SIATE "ONDULINE" de impermeabilização e isolamento térmico pelo exterior de coberturas inclinadas

- Propriedade do ficheiro: CYPE INGENIEROS, S.A.
- Formato: FIEBDC-3/2002
- Âmbito geográfico: Brasil
- Moeda: BRL
- Custos indiretos: 3.00 %
- Despesas gerais: 13.00 %
- Lucro: 6.00 %
- IVA: 17.00 %

## Q Coberturas

### QT Inclinadas

#### QTX Sistemas de telhados

**QTX120** m² Sistema SIATE "ONDULINE" de impermeabilização e isolamento térmico pelo exterior de coberturas inclinadas, composto por: isolamento: painel sanduíche com ligação macho-fêmea, Ondutherm Basic A30+FAN13 "ONDULINE"; impermeabilização: placa subtelha, asfáltica DRS, BT 235 "ONDULINE"; revestimento: telha canudo cerâmica, cor vermelho, 40x19x16 cm, fixada com espuma de poliuretano, Ondufoam "ONDULINE".
Formação de sistema SIATE "ONDULINE" de impermeabilização e isolamento térmico pelo exterior de coberturas inclinadas, composto por: ISOLAMENTO TÉRMICO: painel sanduíche com ligação macho-fêmea, Ondutherm Basic A30+FAN13 "ONDULINE", colocado com o isolamento para baixo, fixo a superfície suporte de concreto, através de pregos, Auto-fixante para concreto "ONDULINE"; IMPERMEABILIZAÇÃO: placa subtelha, asfáltica DRS, BT 235 "ONDULINE", fixada ao painel com pregos, Cabeça de PVC "ONDULINE"; REVESTIMENTO: telha canudo cerâmica, cor vermelho, 40x19x16 cm, fixada com espuma de poliuretano, Ondufoam "ONDULINE". Inclusive parte proporcional de cortes, fixações, terminação do perímetro da cobertura com arremate de madeira para o fecho e proteção dos painéis em beirais e laterais, Ondutherm 14,5 união entre painéis com massa de poliuretano, Onduflex 300 (300 cm³) "ONDULINE", vedação de juntas entre painéis e vedação de juntas entre painéis e arremates com tela autocolante auto-protegida, Ondufilm "ONDULINE" e telhas de ventilação.
Inclui: Limpeza da superfície suporte. Colocação e fixação do painel sanduíche. Colocação e fixação da placa subtelha. Tratamento de pontos singulares.
Critério de medição de projeto: Superfície da vertente medida em verdadeira magnitude, segundo documentação gráfica de Projeto. Incluindo formação de cumeeiras, espigões, beirais, bordas livres, água furtada, encontros de vertentes com paramentos verticais superiores e laterais, arremates em bordas livres laterais, chaminés, janelas e dutos de ventilação.
Critério de quantitativos de obra: Medir-se-á, em verdadeira magnitude, a superfície realmente executada segundo especificações de Projeto. Incluindo formação de cumeeiras, espigões, beirais, bordas livres, água furtada, encontros de vertentes com paramentos verticais superiores e laterais, arremates em bordas livres laterais, chaminés, janelas e dutos de ventilação.
Critérios considerados na determinação do preço da unidade de obra: O preço não inclui a superfície suporte.

| Código | Un | Descrição | Rendimento | Preço | Importância |
|---|---|---|---|---|---|
| mt13pso015sa | m² | Painel sanduíche com ligação macho-fêmea, Ondutherm Basic A30+FAN13 "ONDULINE", composto de: núcleo isolante de espuma de poliestireno extrudido de 30 mm de espessura e face inferior de friso de abeto natural. (material) | 1.050 | 67.04 | 70.39 |
| mt13lpo033a | Un | Prego, Auto-fixante para concreto "ONDULINE", para fixação sobre suporte de concreto. (material) | 6.000 | 0.25 | 1.50 |
| mt13bto025a | Un | Massa de poliuretano, Onduflex 300 (300 cm³) "ONDULINE", para vedação de juntas entre painéis. (material) | 0.250 | 15.99 | 4.00 |
| mt13bto020b | m | Tela autocolante auto-protegida, Ondufilm "ONDULINE", para a vedação de juntas. (material) | 1.000 | 9.48 | 9.48 |
| mt13bto010vf | m² | Placa subtelha, asfáltica DRS (dupla camada protectora de resina e sobreposição de segurança), BT 235 "ONDULINE", armada com fibras minerais e vegetais mais resina, de 2000 mm de comprimento, 1050 mm de largura e 2,6 mm de espessura. (material) | 1.250 | 19.97 | 24.96 |
| mt13lpo032b | Un | Prego, Cabeça de PVC "ONDULINE", para fixação sobre painel sanduíche. (material) | 3.000 | 0.13 | 0.39 |
| mt13tac010a | Un | Telha canudo cerâmica, cor vermelho, 40x19x16 cm. (material) | 32.100 | 0.70 | 22.47 |
| mt13bto035a | Un | Aerossol de 750 cm³ de espuma de poliuretano monocomponente, Ondufoam "ONDULINE". (material) | 0.250 | 15.99 | 4.00 |
| mt13pso020a | m | Arremate de madeira para o fecho e proteção dos painéis em beirais e laterais, Ondutherm 14,5 "ONDULINE". (material) | 0.450 | 18.46 | 8.31 |
| mo011 | h | Montador. (mão de obra) | 0.929 | 24.50 | 22.76 |
| mo080 | h | Ajudante de montador. (mão de obra) | 0.929 | 17.94 | 16.67 |
| % | % | Custos diretos complementares | 2 % | 184.93 | 3.70 |
|  |  | Custos diretos |  |  | 188.63 |
