# Formação de caimentos em coberturas inclinadas

- Propriedade do ficheiro: CYPE INGENIEROS, S.A.
- Formato: FIEBDC-3/2002
- Âmbito geográfico: Brasil
- Custos indiretos: 3.00 %
- Despesas gerais: 13.00 %
- Lucro: 6.00 %
- IVA: 17.00 %

## Q Coberturas

### QT Inclinadas

#### QTY Reparações e reforços

**QTY040** m² Formação de caimentos em coberturas inclinadas, com muretes de bloco cerâmico furado de 30x20x9 cm assente com argamassa de cimento, confeccionada em obra, dosificação 1:6, dispostos cada 80 cm e com 100 cm de altura média, arrematados superiormente com mestras de argamassa de cimento, confeccionada em obra, dosificação 1:6.
Formação de caimentos em coberturas inclinadas, com muretes de bloco cerâmico furado de 30x20x9 cm assente com argamassa de cimento, confeccionada em obra, dosificação 1:6, dispostos cada 80 cm e com 100 cm de altura média, arrematados superiormente com mestras de argamassa de cimento, confeccionada em obra, dosificação 1:6. Incluindo parte proporcional de limpeza e preparação da superfície suporte, marcação dos caimentos e traçado dos espigões, águas furtadas e juntas, resolução de encontros da vertente com paramentos verticais e enchimento de juntas com poliestireno expandido de 2 cm de espessura, aberturas de ventilação, execução dos muretes, arremate com a mestra superior e fita de papel.
Inclui: Limpeza e preparação da superfície suporte. Marcação dos caimentos e traçado de espigões, águas furtadas e juntas. Execução dos muretes. Execução de mestras do arremate das paredes interiores aligeiradas para receber o tabuleiro. Colocação das fitas de papel no canto de apoio do tabuleiro sobre as paredes aligeiradas.
Critério de medição de projeto: Superfície da cobertura medida em projeção horizontal, segundo documentação gráfica de Projeto.
Critério de quantitativos de obra: Medir-se-á, em projeção horizontal, a superfície realmente executada segundo especificações de Projeto.

| Código | Un | Descrição | Rendimento | Preço | Importância |
|---|---|---|---|---|---|
| mt04lpt010c | Un | Bloco cerâmico furado duplo, para revestir, 30x20x9 cm. (material) | 16.000 | 0.11 | 1.76 |
| mt08aaa010a | m³ | Água. (material) | 0.006 | 1.28 | 0.01 |
| mt01arg005a | t | Areia de pedreira, para argamassa preparada em obra. (material) | 0.012 | 17.20 | 0.21 |
| mt08cem002 | kg | Cimento cinza em sacos. (material) | 1.807 | 0.21 | 0.38 |
| mt13blw200 | m² | Papel kraft. para dessolidarização da ligação entre paredes aligeiradas e tabuleiro cerâmico com ligação macho-fêmea, em formação de caimentos. (material) | 0.124 | 0.18 | 0.02 |
| mq06hor010 | h | Betoneira. (equipamento) | 0.006 | 1.36 | 0.01 |
| mo019 | h | Oficial de 1ª pedreiro. (mão de obra) | 0.931 | 6.19 | 5.76 |
| mo075 | h | Ajudante de pedreiro. (mão de obra) | 1.004 | 3.83 | 3.85 |
| % | % | Custos diretos complementares | 2 % | 12.00 | 0.24 |
|  |  | Custos diretos |  |  | 12.24 |
