# Tabuleiro de madeira de pinho hidrofugada, em cobertura inclinada, fixo mecanicamente sobre estrutura (não incluído neste preço)

- Propriedade do ficheiro: CYPE INGENIEROS, S.A.
- Formato: FIEBDC-3/2002
- Âmbito geográfico: Brasil
- Custos indiretos: 3.00 %
- Despesas gerais: 13.00 %
- Lucro: 6.00 %
- IVA: 17.00 %

## Q Coberturas

### QT Inclinadas

#### QTY Reparações e reforços

**QTY051** m² Tabuleiro de madeira de pinho hidrofugada, em cobertura inclinada, fixo mecanicamente sobre estrutura (não incluído neste preço).
Formação de tabuleiro de madeira de pinho hidrofugada, em cobertura inclinada, fixado mecanicamente sobre estrutura (não incluída neste preço). Incluindo parte proporcional de marcação, corte das peças e fixações mecânicas.
Inclui: Marcação. Corte das peças. Fixação mecânica das peças ao suporte.
Critério de medição de projeto: Superfície da vertente medida em verdadeira magnitude, segundo documentação gráfica de Projeto.
Critério de quantitativos de obra: Medir-se-á, em verdadeira magnitude, a superfície realmente executada segundo especificações de Projeto.

| Código | Un | Descrição | Rendimento | Preço | Importância |
|---|---|---|---|---|---|
| mt13blm010d | m² | Painel de madeira de pinho hidrofugada, espessura 22 mm. (material) | 1.100 | 6.26 | 6.89 |
| mt13eag021 | Un | Parafuso autoperfurante não oxidável para fixação de painéis de madeira a suporte em coberturas inclinadas. (material) | 5.000 | 0.05 | 0.25 |
| op00cla010 |  | Pregador pneumático pneumática. | 1.000 | 0.00 | 0.00 |
| op00cep010 |  | Plainas. | 1.000 | 0.00 | 0.00 |
| mo017 | h | Carpinteiro. (mão de obra) | 0.598 | 18.49 | 11.06 |
| mo058 | h | Ajudante de carpinteiro. (mão de obra) | 0.299 | 15.11 | 4.52 |
| % | % | Custos diretos complementares | 2 % | 22.72 | 0.45 |
|  |  | Custos diretos |  |  | 23.17 |
