# Tabuleiro de painel sanduíche com ligação macho-fêmea

- Propriedade do ficheiro: CYPE INGENIEROS, S.A.
- Formato: FIEBDC-3/2002
- Âmbito geográfico: Brasil
- Custos indiretos: 3.00 %
- Despesas gerais: 13.00 %
- Lucro: 6.00 %
- IVA: 17.00 %

## Q Coberturas

### QT Inclinadas

#### QTY Reparações e reforços

**QTY052** m² Tabuleiro de painel sanduíche com ligação macho-fêmea, composto de: face superior de painel de aglomerado hidrófugo de 10 mm de espessura, núcleo isolante de espuma de poliestireno extrudido de 30 mm de espessura e face inferior de friso de abeto natural, em cobertura inclinada, fixado mecanicamente sobre estrutura (não incluído neste preço).
Formação de tabuleiro de painel sanduíche com ligação macho-fêmea, composto de: face superior de painel de aglomerado hidrófugo de 10 mm de espessura, núcleo isolante de espuma de poliestireno extrudido de 30 mm de espessura e face inferior de friso de abeto natural, em cobertura inclinada, fixada mecanicamente sobre estrutura (não incluída neste preço). Incluindo parte proporcional de marcação e corte das peças, fixações mecânicas e vedação de juntas entre placas.
Inclui: Marcação. Corte das peças. Fixação mecânica das peças ao suporte. Vedação de juntas entre placas.
Critério de medição de projeto: Superfície da vertente medida em verdadeira magnitude, segundo documentação gráfica de Projeto.
Critério de quantitativos de obra: Medir-se-á, em verdadeira magnitude, a superfície realmente executada segundo especificações de Projeto.

| Código | Un | Descrição | Rendimento | Preço | Importância |
|---|---|---|---|---|---|
| mt13pso010aaa | m² | Painel sanduíche com ligação macho-fêmea, composto de: face superior de painel de aglomerado hidrófugo de 10 mm de espessura, núcleo isolante de espuma de poliestireno extrudido de 30 mm de espessura e face inferior de friso de abeto natural. (material) | 1.100 | 18.04 | 19.84 |
| mt13lpo034b | Un | Prego, com arruela. (material) | 5.000 | 0.04 | 0.20 |
| mt13eag030 | m | Banda impermeabilizante autocolante para impermeabilização de juntas entre painéis sanduíche de madeira em coberturas inclinadas. (material) | 1.000 | 0.32 | 0.32 |
| mo017 | h | Carpinteiro. (mão de obra) | 0.266 | 18.49 | 4.92 |
| mo058 | h | Ajudante de carpinteiro. (mão de obra) | 0.266 | 15.11 | 4.02 |
| % | % | Custos diretos complementares | 2 % | 29.30 | 0.59 |
|  |  | Custos diretos |  |  | 29.89 |
